# Schwetzingen Rest
Angebotsaufforderung (GAEB DA XML 3.2, DA83)
Währung: EUR
Auftraggeber: Stadt Schwetzingen
Erstellt mit: AVAPLAN, AVAPLAN win64bit 23.2.2.3201, 27.05.2026

## Leistungsbeschreibung

## 1. Gegenstand der Ausschreibung
1.  Gegenstand der Ausschreibung

Die Stadt Schwetzingen schreibt die Demontage
bestehender konventioneller Straßenleuchten und
die Lieferung und betriebsfertige Montage von
LED-Leuchten aus.

## 2. Umfang der Leistung
2. Umfang der Leistung

Im Zuge früherer Sanierungsmaßnahmen wurde bereits der
Ersatz von HME-Leuchten ausgeschrieben und installiert.

In dieser Ausschreibung werden weitere 1.135
LED-Leuchten als Ersatz für vorhandene
konventionelle Straßenleuchten ausgeschrieben.

Die zur Umrüstung anstehenden Leuchten
gliedern sich wie folgt:

Technische Leuchten

  442 technische Leuchten
  davon 32 Kelchleuchten in techn.
  Leuchten
  399 Kofferleuchten
  11 Seilleuchten

Dekorative Leuchten

  244 Bogenleuchten
  313 Pilzleuchten
  88 historisch anmutende Leuchten auf Masten
  und
  34 historisch anmutenden Leuchten auf
  Wandauslegern bzw. Steinsockeln
  insgesamt 122 Stück

  14 BEGA Stelen mittel Umrüstsätzen
  auf LED umrüsten

  2 Wandausleger liefern und montieren

Die Stadt Schwetzingen hat sich dazu
entschieden als Lichtfarbe 3.000K einzusetzen.

Dimmung der Leuchten autark auf 50 % in der Zeit von 23.00 Uhr bis 4.00 Uhr

Die Leuchten befinden sich sowohl in Neben-
und Wohnstraßen, als auch auf Haupt- und
Durchgangsstraßen und befinden sich an
vorhandenen Masten.
Die Arbeiten sind bei fließendem Verkehr zu
erbringen.
Es wird darauf hingewiesen, daß sich die
Leuchten
z.Teil auf engen Wegen befinden, die nur mit
einem kleinen Steiger befahren werden können.
Ausführungsgrundlage ist eine Tabelle (Excel) mit
auszuwechselnden Leuchten mit Angaben über
Lage,Tragsystem, Lampenart und
Lampenleistung.
Diese Tabelle wird dem obsiegenden Bieter mit
dem Zuschlag übergeben.
Die Tabelle ist vom Auftragnehmer mit den
Umrüstungsdaten zu aktualisieren und nach
Abschluss der Maßnahme an die Stadt
Schwetzingen als Dokumentation
der erbrachten Leistung zu übergeben.

Weiterhin sind eine Errichterbescheinigung und
ein Nachweis der durchgeführten elektrischen
Prüfung zur Abnahme vorzulegen.

Der Ausführungsumfang umfasst die Lieferung
der Leuchten, den Austausch von Leuchten inkl.
Zuleitungen vom / ab Kabelübergangs- bzw.
Klemmkasten, die Abnahme in Abstimmung mit
dem Betriebsführer sowie die entsprechende
Dokumentation (Tabelle, Prüfnachweise,
etc.).
Fachgerechte Entsorgung der Altmaterialien mit
Nachweis.
Die Maststandorte bleiben unverändert. Die
angebotenen Leuchten müssen die im
Leistungsverzeichnis genannten
Spezifikationen sowie die nachfolgend genannten
Anforderungen vollständig erfüllen.
Ansonsten werden die diesbezüglichen Angebote
von der Wertung ausgeschlossen.
Auf die Positionsnummern des
Leistungsverzeichnisses
muss Bezug genommen werden (s. Anlage 2).

## 3. Geltende Regelungen
3. Geltende Regelungen

Die Leistungen sind nach den allgemeinen anerkannten
Regeln der Technik, den einschlägigen Vorschriften und
DIN-Normen in neuester Fassung auszuführen. Dabei
gelten insbesondere die Vorgaben des Netzbetreibers zu
Arbeiten unter Spannung sowie die technischen
Anschlussbedingungen des Netzbetreibers. Der
Auftragnehmer hat seine Tätigkeiten während der
Maßnahme arbeitstäglich bei dem zuständigen
Betriebsführer der Kommune anzumelden und abzustimmen.
Die jeweilige Freigabe der Tätigkeiten obliegt dem
Betriebsführer.

Der Betriebsführer wird für seine erforderlichen
Leistungen (Schaltvorgänge, Abnahmen, etc.) Kosten in
Höhe von 9,00€ netto je LP in Rechnung stellen. Diese
Kosten sind in die Installationskosten einzupreisen.

Im Besonderen muss folgendes beachtet werden:

- Alle VDE/DIN-Vorschriften in der neuesten Fassung
- Die Richtlinien des VDEW
- Die Unfallverhütungsvorschriften
- Baurechtliche und behördliche Vorschriften
- Vorschriften des VdS
- Die Richtlinien für die Absicherung von
  Arbeitsstellen an Straßen (RSA)
- Merkblatt B IV/2

## 4. Nebenangebote
4. Nebenangebote

Nebenangebote sind nicht zugelassen.

## 5. Unklarheiten in den Verdingungsunterlagen
5. Unklarheiten in den Verdingungsunterlagen

Zweifelsfragen sind vor Angebotsabgabe zu klären.
Sollten nach Auffassung des Bieters Unklarheiten in den
Verdingungsunterlagen enthalten sein, die die
Preisermittlung beeinflussen könnten, so hat der Bieter
die Möglichkeit Fragen ausschließlich über die
Vergabeplattform zu stellen.
Die Beantwortung der gesammelten Fragen erfolgt zeitnah
über die Vergabeplattform.
Evtl. Fehler oder Missverständnisse im Text des
Leistungsverzeichnisses sind vor Abgabe eines
Angebotes über die  Vergabeplattform zu klären.
Auf Missverständnissen basierende fehlerhafte
Angebote dürfen nicht zu Nachforderungen führen.
Unklarheiten bezüglich der Ausführung hat der Bieter
vor Angebotsabgabe mit dem Auftraggeber bzw.
benannten Vertretern zu beseitigen.
Sämtliche zur Lieferung anstehende Teile sind vor der
endgültigen Bestellung nochmals mit dem Auftraggeber
bezüglich Ausführung, Farben sowie Stückzahlen etc.
abzustimmen.
Der Auftragnehmer (AN) hat Aufmaß vor Ort zu nehmen.

## 6. Verfahren und Ergebnis zur ästhetischen Bewertung
6. Verfahren und Ergebnis zur ästhetischen Bewertung
  der Leuchten

Im Rahmen von vorangegangenen Sanierungsmaßnahmen
wurden als Ersatz für technische Leuchten Produkte der
Fa. Siteco, Typ SL11 und für die dekorativen
Pilzleuchten Produkte der Fa. Siteco, Typ CityLightPlus installiert.

Ebenso wurden im Rahmen früherer Maßnahmen Bogenleuchten
der Leuchtenfamilie axtheas des Herstellers TRS und historisch
anmutende Leuchten des Herstellers Trapp der Leuchtenfamilie
Typ 231-9 und Typ Freudenberg installiert.

Aus ortsbildgestalterischen Gründen und zur
Vereinfachung des Instandhaltungsaufwandes werden diese
Produkte im Rahmen dieser Ausschreibung nach
§7 Abs. 2 Nr. 1 VOB/ A vorgegeben.

## 7. Angebotspreis
7. Angebotspreis

Die Angebotspreise sind Festpreise für die
Ausführung der ausgeschriebenen Leistungen.
Die Angebotspreise sind ausschließlich in das
anliegende Leistungsverzeichnis einzutragen.
Alle Positionen müssen ausgefüllt werden.
Erforderliche Anträge, Genehmigungen,
Prüfungszeugnisse, Abnahme
usw.sind vom Auftragnehmer vorzubereiten,
ggf. mit dem Betriebsführer der Kommune
abzustimmen und abzuwickeln.
Die anfallenden Kosten sind vom Bieter
einzukalkulieren.
Sofern zur Leistung im Leistungsverzeichnis keine
weitere Präzisierung erfolgt, beinhaltet der
angefragte Leistungsumfang (allg.
Kalkulationsumfang) immer das
Liefern, Demontieren, Entsorgen, Montieren und
Anschließen aller genannten Positionen bis zur
betriebsfertigen und vollständigen funktionellen
Nutzbarkeit, einschließlich aller Nebenleistungen,
sowie erforderliche Befestigungs- und
Anschlussmaterialien, einschließlich der Kosten für
Inbetriebnahme, Anpassung und Übergabe.

In die Montagepreise sind folgende Positionen
einzurechnen:
-  Baustelleneinrichtung
-  Einholung von verkehrsrechtlichen
Anordnungen
-  Arbeitstägliche Einholung einer Freigabe
  beim Betriebsführer des Auftraggebers
-  Führen von autagesberichten/Feldbüchern
-  Betriebsfertige Montage an Ort und Stelle
-  Klein- und Befestigungsmaterial
-  Einführen und Anschließen der
  ankommenden und abgehenden Leitungen
  bis zum Kabelübergangskasten
-  Einstellung der Leuchten/-neigung vor Ort
  nach den endgültigen Erfordernissen der
  jeweiligen  Position
-  Dokumentation Bestandsliste
-  Demontage der vorhandenen Leuchten,
  Lampen und Leitungen
-  Abstimmung mit dem Betriebsführer und
  der Kommune zum Auswechseln
  schadhafter Kabelübergangskästen
-  Fachgerechte Entsorgung der
  Altmaterialien inkl.
  Nachweisführung nach den einschlägigen
  Vorschriften
-  Kosten einer erfolglosen Freischaltung
-  Isolationsmessung (wo erforderlich)

Zusätzlich ist eine fachgerechte
Baustellenabsicherung zu gewährleisten.

Im Einzelnen bedeutet dies:

Der Auftragnehmer hat sämtliche Leistungen zur
Erfüllung der Verkehrssicherungspflicht während
der Ausführung sämtlicher Arbeiten an den
Arbeitsstellen und in den Zugangsbereichen der
Arbeitsstellen eigenverantwortlich und
vollumfänglich zu erbringen.
Die Zugangsbereiche sind eigenverantwortlich so
groß zu sichern, das auch herabfallende Teile
Passanten sowie den ruhenden und fließenden
Verkehr nicht treffen können. Insbesondere ist
sicherzustellen, dass in die Arbeits- und
Zugangsbereiche keine Personen während der
Ausführung der Arbeiten eintreten können.  Die
Absperrungen sind so vorzunehmen, dass die
Absperreinrichtungen nicht einfach durch bloßes
Ignorieren oder Beiseite legen / heben beseitigt
werden können. Ein Einsatz z.B.: von
 Sperrbändern oder gelben
Rundumkennleuchten an Fahrzeugen ist keine
ausreichende Verkehrssicherungsmaßnahme.
Es ist vom Auftragnehmer eigenverantwortlich z
u entscheiden, ob und wie viele Personen (die
eindeutig als Sicherungsposten zu erkennen sind)
er zur Sicherung der Arbeits- und Zugangsbereiche
einsetzt.

Die Bautagebücher sind in Form einer
Excel-Tabelle zu führen und mind. wöchentlich der
Kommune bzw. deren benannte Vertreter zur
Bauüberwachung als Dokumentation
zuzuleiten.
Erforderliche Werkzeuge, Hubsteiger, sonstige
Fahrzeuge und Leitern sind vom Auftragnehmer zu
stellen und in die Einheitspreise mit
einzukalkulieren.
Stundenlohn- bzw.Regiearbeiten dürfen nur auf
ausdrückliche Anweisung des Auftraggebers
ausgeführt werden.
Aufsichts-,Bauführer- und Meisterstunden werden nicht anerkannt.
Nicht bezahlt werden Wegegelder, Fern- und
Nahauslösungen, Überstundenzuschläge,
Transportkosten sowie Zuschläge für sonstige Stoffe.
Berechnet werden nur fertig montierte Materialien
gemäß Angebot.
Der Abschluss der kompletten Maßnahme ist
fristgerecht sicherzustellen
(s.Ausschreibungsunterlagen).

## 8. Zahlungsbedingungen
8. Zahlungsbedingungen

siehe Ausschreibungsunterlagen

Kautionen und Sicherheiten: siehe
Ausschreibungsunterlagen

## 9. Anforderungen an das Angebot
9. Anforderungen an das Angebot

Mit der Abgabe des Angebotes erklärt sich der Bieter
bereit, nach Beendigung der Arbeiten eine Erklärung
abzugeben, aus der hervorgeht, dass sämtliche
Arbeiten, in allen Teilen entsprechend den neuesten
Vorschriften der VDE, des zuständen Netzbetreibers
sowie den anerkannten Regeln der Technik
durchgeführt worden sind.
Prospektmaterial / Produktbeschreibung, technische
Daten und ggf. eigene technische Zeichnungen des
Aufbaus sind den Angebotsunterlagen beizufügen, um
eine objektive und umfassende Beurteilung von
Funktion, Aussehen und technischen Parametern zu
ermöglichen.
Dem Angebot sind die im Leistungsverzeichnis
geforderten rechtsverbindlich unterzeichneten
Erklärungen (Garantie, ggf. Ersatzteilgarantie)
beizufügen.

## 10. Zuschlagserteilung
10. Zuschlagserteilung

Den Zuschlag erhält das insgesamt wirtschaftlichste
Angebot (vgl. §16 d VOB / A). Als wirtschaftliches
Angebot gilt dasjenige, welches die höchste
Punktezahl im Rahmen der Bewertungsmatrix erzielt
hat (s. Pkt. 12)

## 11. Zuschlags- und Bindefrist (§10 VOB/A)
11. Zuschlags- und Bindefrist ( §10 VOB/A)

 siehe Ausschreibungsunterlagen

## 12. Feststellung der Wirtschaftlichkeit
12. Feststellung der Wirtschaftlichkeit
derAngebote /Bewertung

Bewertung

Der Preis geht mit 85 von 100 Prozentpunkten in
die Bewertung ein. Bei der Bewertung des Preises
erhält der Bestbieter jeweils die maximal zu
erreichende Prozentpunktzahl.
Bei der Ermittlung der Prozentpunkte erfolgt eine
kaufmännische Rundung hin auf die erste
Nachkommastelle.
Die Prozentpunktevergabe an  die im Ranking
nachfolgenden Bieter erfolgt im prozentualen
Verhältnis hierzu.

Die Garantie wird mit max. 15 Prozentpunkten bewertet.
Zur Bewertung der Garantie hat der Bieter eine
Eigenerklärung abzugeben und dem Angebot beizufügen.

Diese muss folgende Angaben enthalten zu:

- Übertragung der Herstellergarantie auf die
Kommune
- Umfang der Garantieleistungen mit den
Unterkriterien:
- Übernahme von Installationskosten (komplett,
  anteilig oder keine)
- Abwicklung der Garantiefälle für die Kommune
- Registrierung der Leuchten beim Hersteller
- Dauer der Garantieleistungen bzw.
Garantiezeitraum
  in Jahren

Die Erklärungen zur Garantie sind vom Bieter zu
verfassen und von ihm rechtsverbindlich zu
unterzeichnen.

Bei der Garantie erhält derjenige Bieter, der die
Erklärungen zu Garantiezeit und
Garantieleistungen am
umfassendsten abgibt, die
Höchstpunktzahl = 15 Prozentpunkte.

Die Bewertung der übrigen Erklärungen erfolgt im
Verhältnis hierzu.
Soweit die Bieter lediglich auf die
Gewährleistungsfristen nach VOB
verweisen oder keine eigenständige Garantieerklärung
abgeben, werden bei der Bewertung der Garantie nicht
mehr als 2 Prozentpunkte vergeben.

Die Unterkriterien und deren Wertung sind wie folgt:

Umfang der Garantieleistungen:
Im Rahmen des Umfangs der Garantieleistungen
wird bewertet, ob und welche Leistungen vom
Bieter an die Kommune erklärt/ angeboten werden.

Hierbei handelt es sich z.B. um die Übernahme von
Montage/Demontagekosten, Abwicklung von
Garantiefällen, Registrierung der Leuchten etc.
=  max. 7 Prozentpunkte

Dauer der Garantieleistungen:
gem. Eigenerklärung  = max. 8 Prozentpunkte

Keine Erklärung bzw. nur Herstellergarantie =
2 Prozentpunkte (Wertung VOB)

Beispiel:
Bestbieter
Eigenerklärung Garantie
incl. Installationskosten  7 Prozentpunkte
Garantiezeitraum
10 Jahre  8 Prozentpunkte
Summe  15 Prozentpunkte

Bieter A
Eigenerklärung Garantie
ohne Zusatzleistungen  3 Prozentpunkte
Garantiezeitraum
8 Jahre  6 Prozentpunkte
Summe  9 Prozentpunkte

Bieter B  nicht übertragene Herstellergarantie / keine
Erklärung  = 2 Prozentpunkte

## 13. Lichttechnische Berechnungen
13. Lichttechnische Berechnungen

Für einige Straßen werden lichttechnische
Referenzberechnungen für Altanlage / vorgeschlagene
bzw. angebotene Neuanlage gefordert.
Die Übersicht befindet sich in der Anlage 1.

Sollte der Bieter die vereinfachte Altanlage als
Referenz nicht berechnen können, ist dies zu
vermerken und zumindest die Berechnung der
angebotenen Neuanlage gefordert.

Wir bitten für M-Klassen zur besseren Vergleichbarkeit
um Angabe der berechneten Werte für Leuchtdichte
[cd/m²] und horizontale Beleuchtungsstärke [lx].

## 14. Hinweispflichten
14. Hinweispflichten

Der Auftragnehmer ist verpflichtet, den Auftraggeber
auf technische Mängel bei den
Leuchtstellen unverzüglich hinzuweisen, die ihm
im Zuge der Leistungserbringung bekannt werden
(z.B. sicherheitstechnische Mängel,
Mängel am Mast, die eine fachgerechte
Befestigung der Leuchte nicht ermöglichen). In
diesen Fällen hat sich der Auftragnehmer mit dem
Auftraggeber bzw. deren benannter Vertreter
sowohl über Abhilfemaßnahmen als
auch den Zeitpunkt der Leistungserbringung unverzüglich
 abzustimmen.
Hierbei ist darauf zu achten, dass der geforderte
Fertigstellungstermin sicher eingehalten wird. Ein
Anspruch auf zusätzliche oder höhere Vergütung
aufgrund
einer zusätzlichen Anfahrt und der erst zu einem
späteren Zeitpunkt  möglichen Leistungserbringung
besteht für den Auftragnehmer nur dann, wenn die
Tätigkeit vom Auftraggeber als Nachtrag genehmigt
wurde.

## Anlagen:
Anlagen:

Anlage 1 - Referenzstraßen und Profile

Anlage 2 - Angebotene Produkte

Anlage 3 - Masthöhen

## Sanierung der Straßenbeleuchtung durch Umrüstung auf LED
Datum: 29.04.2026
EP-Anteile: Löhne; Stoffe; Geräte; Sonstige

### Titel 1 Demontage der alten technischen Leuchten

*Hinweis*
Mögliche Erschwernisse bei der Demontage wie
korrodierte Schrauben, etc. sind in die entsprechenden Positionen einzupreisen und werden nicht extra vergütet.

**1.1 Demontage von vorhandenen Kofferleuchten o.ä. LPH bis 6,3m**
Demontage von vorhandenen Kofferleuchten o.ä.
incl. Zuleitungskabel bis zum Klemmkasten /
Kabelübergangskasten auf Masten mit max. 10m
Lichtpunkthöhe, inkl. Entsorgung der Altmaterialien mit amtlichem Entsorgungsnachweis für Leuchten und Lampen.
Menge: 243,000 St

**1.2 Demontage von vorhandenen Kofferleuchten o.ä. LPH > 6,3m bis 10m**
Demontage von vorhandenen Kofferleuchten o.ä.
incl. Zuleitungskabel bis zum Klemmkasten /
Kabelübergangskasten auf Masten >6,3m bis max. 10m Lichtpunkthöhe, inkl. Entsorgung der Altmaterialien mit amtlichem Entsorgungsnachweis für Leuchten und Lampen.
Menge: 188,000 St

**1.3 Demontage vorhandener Seilleuchten**
Demontage vorhandener Seilleuchten incl. Zuleitungskabel bis zum Klemmkasten /
Kabelübergangskasten mit max. 8m Lichtpunkthöhe, inkl. Entsorgung der Altmaterialien mit amtlichem Entsorgungsnachweis für Leuchten und Lampen.
Menge: 11,000 St

### Titel 2 Lieferung von technischen LED-Leuchten

*Hinweis*
Die Leuchtenfamilie SL11 IQ des Herstellers Siteco wird
aus ortsbildgestalterischen Gründen und zur
Vereinfachung der Ersatzteilhaltung im Rahmen dieser Ausschreibung vorgegeben, da im Zuge früherer Sanierungsmaßnahmen diese Leuchte bereits in größerem Umfang installiert wurde.

Zopfmaße sind fast ausschließlich 76 mm, aber
lichtpunktbezogen nicht genau bekannt. Ggf. benötigte
Adapter und dadurch anfallende Mehrarbeit werden nicht separat vergütet und sind in den angebotenen Preis mit einzukalkulieren.

**2.1 Lieferung von technischen LED-Leuchten**
Hersteller / Fabrikat

Siteco SL11 IQ SR Mini power plus ST1.2a

Typ:  mit werksseitiger Programmierung

[Ersatz für 1x210W HSE; Hauptstraße;]

LED-Ansatzleuchte für 2-fach Ausleger

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber /
EVG  austauschbar sein, alle Komponenten müssen im
Gehäuse sein

Garantieleistungen, auch für den Kauf von Ersatzteilen sind in
separater Erklärung anzugeben (gewünscht wird eine möglichst lange
Vollgarantie, d.h. kostenfreier Austausch von Leuchten bei Defekt)

Die Bestromung sollte 750mA nicht überschreiten
Menge: 4,000 St

**2.2 Lieferung von technischen LED-Leuchten**
Hersteller / Fabrikat

Siteco SL11 IQ SR Mini power plus ST1.2P1.0

Typ:  mit werksseitiger Programmierung

[Ersatz für 2x125W HME; Hauptstraße;]

LED-Ansatzleuchte

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange Vollgarantie, d.h. kostenfreier Austausch von Leuchten bei Defekt)

Die Bestromung sollte 750mA nicht überschreiten
Menge: 15,000 St

**2.3 Lieferung von technischen LED-Leuchten**
Hersteller / Fabrikat

Siteco SL11 IQ SR Mini power plus ST1.2a

Typ:  mit werksseitiger Programmierung

[Ersatz für 2x70W HSE; Hauptstraße;]

LED-Ansatzleuchte für 2-fach Ausleger

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange Vollgarantie, d.h. kostenfreier Austausch von Leuchten bei Defekt)

Die Bestromung sollte 750mA nicht überschreiten
Menge: 11,000 St

**2.4 Lieferung von technischen LED-Leuchten**
Hersteller / Fabrikat

Siteco SL11 IQ SR Mini power plus ST1.2P1.0

Typ:  mit werksseitiger Programmierung

[Ersatz für 1x70W HSE; Hauptstraße;]

LED-Ansatzleuchte

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange Vollgarantie, d.h. kostenfreier Austausch von Leuchten bei Defekt)

Die Bestromung sollte 750mA nicht überschreiten
Menge: 1,000 St

**2.5 Lieferung von technischen LED-Leuchten**
Hersteller / Fabrikat

Siteco SL11 IQ SR Mini power plus ST1.2a

Typ:  mit werksseitiger Programmierung

[Ersatz für 2x70W HSE; Hauptstraße;]

LED-Ansatzleuchte für 2-fach Ausleger

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange Vollgarantie, d.h. kostenfreier Austausch von Leuchten bei Defekt)

Die Bestromung sollte 750mA nicht überschreiten
Menge: 4,000 St

**2.6 Lieferung von technischen LED-Leuchten**
Hersteller / Fabrikat

Siteco SL11 IQ SR Mini power plus ST1.2a

Typ:  mit werksseitiger Programmierung

[Ersatz für 2x80W HME; Hauptstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 7,000 St

**2.7 Lieferung von technischen LED-Leuchten**
Hersteller / Fabrikat

Siteco SL11 IQ SR Mini power plus ST1.2a

Typ:  mit werksseitiger Programmierung

[Ersatz für 1x150W HSE; Hauptstraße
Bega Kelchleuchte]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  28W
Lumen: 4.225

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 32,000 St

**2.8 Lieferung von technischen LED-Leuchten**
Hersteller / Fabrikat

Siteco SL11 IQ SR Mini power plus ST1.2a

Typ:  mit werksseitiger Programmierung

[Ersatz für 2x70W HSE; Hauptstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  22,6W
Lumen: 3.393
Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 18,000 St

**2.9 Lieferung von technischen LED-Leuchten**
Hersteller / Fabrikat

Siteco SL11 IQ SR Mini power plus ST1.2a

Typ:  mit werksseitiger Programmierung

[Ersatz für 1x250W HME; Hauptstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 14,000 St

**2.10 Lieferung von technischen LED-Leuchten**
Hersteller / Fabrikat

Siteco SL11 IQ SR Mini power plus ST1.2a

Typ:  mit werksseitiger Programmierung

[Ersatz für 1x100W HST; Hauptstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 50,000 St

**2.11 Lieferung von technischen LED-Leuchten**
Hersteller / Fabrikat

Siteco SL11 IQ SR Mini power plus ST1.2a

Typ:  mit werksseitiger Programmierung

[Ersatz für 2x80W HME; Gewerbegebiet]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  17,0W
Lumen: 2.528

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 13,000 St

**2.12 Lieferung von technischen LED-Leuchten**
Hersteller / Fabrikat

Siteco SL11 IQ SR Mini power plus ST1.2a

Typ:  mit werksseitiger Programmierung

[Ersatz für 1x100W HST; Gewerbegebiet]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 5,000 St

**2.13 Lieferung von technischen LED-Leuchten**
Hersteller / Fabrikat

Siteco SL11 IQ SR Mini power plus ST1.2a

Typ:  mit werksseitiger Programmierung

[Ersatz für 1x100W HST; Gewerbegebiet]

LED-Aufsatzleuchte

Farbe: eisenglimmer DB 702S

Leuchte inkl. Anschlusskabel für die vorgesehenen Masthöhen, 5x1,5mm², Qualität H07 RN-F, ggf. in Leuchte angeschlossen; vorkonfektioniert für Anschluss
in Kabelübergangskasten; Netzspannung 220-240V

Folgende Mindestanforderungen an das Produkt sind zu erfüllen:

Schutzklasse II (Anschluss Erde auf isolierte Klemme),
Geräte- und Lampenraum IP66,
CE, ENEC

Anschlussleistung (mittlere Systemleistung) 33,8W
Lumen: 5.057
Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 24,000 St

**2.14 Lieferung von technischen LED-Leuchten**
Hersteller / Fabrikat

Siteco SL11 IQ SR Mini power plus ST1.2a

Typ:  mit werksseitiger Programmierung

[Ersatz für 2x80W HME; Nebenstraße; ]

LED-Ansatzleuchte für 2-fach Ausleger

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 2,000 St

**2.15 Lieferung von technischen LED-Leuchten**
Hersteller / Fabrikat

Siteco SL11 IQ SR Mini power plus ST1.2a

Typ:  mit werksseitiger Programmierung

[Ersatz für 2x110W HSE-I; Nebenstraße; ]

LED-Ansatzleuchte für 2-fach Ausleger

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 6,000 St

**2.16 Lieferung von technischen LED-Leuchten**
Hersteller / Fabrikat

Siteco SL11 IQ SR Mini power plus

Typ:  mit werksseitiger Programmierung

[Ersatz für 1x70W HST; Nebenstraße; ]

LED-Ansatzleuchte für 2-fach Ausleger

Farbe: eisenglimmer DB 702S

Leuchte inkl. Anschlusskabel für die vorgesehenen Masthöhen, 5x1,5mm², Qualität H07 RN-F, ggf. in Leuchte angeschlossen; vorkonfektioniert für Anschluss
in Kabelübergangskasten; Netzspannung 220-240V

Folgende Mindestanforderungen an das Produkt sind zu erfüllen:

Schutzklasse II (Anschluss Erde auf isolierte Klemme),
Geräte- und Lampenraum IP66,
CE, ENEC

Anschlussleistung (mittlere Systemleistung)  28W
Lumen: 4.225

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 4,000 St

**2.17 Lieferung von technischen LED-Leuchten**
Hersteller / Fabrikat

Siteco SL11 IQ SR Mini power plus ST1.2a

Typ:  mit werksseitiger Programmierung

[Ersatz für 2x80W HME; Nebenstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  33,8W
Lumen: 5.057

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 1,000 St

**2.18 Lieferung von technischen LED-Leuchten**
Hersteller / Fabrikat

Siteco SL11 IQ SR Mini power plus ST1.2a

Typ:  mit werksseitiger Programmierung

[Ersatz für 1x110W HSE; Nebenstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 2,000 St

**2.19 Lieferung von technischen LED-Leuchten**
Hersteller / Fabrikat

Siteco SL11 IQ SR Mini power plus ST1.2a

Typ:  mit werksseitiger Programmierung

[Ersatz für 1x100W HST; Nebenstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  28W
Lumen: 4.225

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 14,000 St

**2.20 Lieferung von technischen LED-Leuchten**
Hersteller / Fabrikat

Siteco SL11 IQ SR Mini power plus ST1.2a

Typ:  mit werksseitiger Programmierung

[Ersatz für 2x125W HME; Nebenstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  28W
Lumen: 4.225

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 4,000 St

**2.21 Lieferung von technischen LED-Leuchten**
Hersteller / Fabrikat

Siteco SL11 IQ SR Mini power plus ST1.2a

Typ:  mit werksseitiger Programmierung

[Ersatz für 1x110W HSE-I; Nebenstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 19,000 St

**2.22 Lieferung von technischen LED-Leuchten**
Hersteller / Fabrikat

Siteco SL11 IQ SR Mini power plus ST1.2a

Typ:  mit werksseitiger Programmierung

[Ersatz für 1x100W HST; Nebenstraße]

LED-Aufsatzleuchte

Farbe: eisenglimmer DB 702S

Leuchte inkl. Anschlusskabel für die vorgesehenen Masthöhen, 5x1,5mm², Qualität H07 RN-F, ggf. in Leuchte angeschlossen; vorkonfektioniert für Anschluss
in Kabelübergangskasten; Netzspannung 220-240V

Folgende Mindestanforderungen an das Produkt sind zu erfüllen:

Schutzklasse II (Anschluss Erde auf isolierte Klemme),
Geräte- und Lampenraum IP66, CE, ENEC

Anschlussleistung (mittlere Systemleistung)  33,8W
Lumen: 5.057
Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 11,000 St

**2.23 Lieferung von technischen LED-Leuchten**
Hersteller / Fabrikat

Siteco SL11 IQ SR Mini power plus ST1.2a

Typ:  mit werksseitiger Programmierung

[Ersatz für 1x70W HST; Nebenstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 15,000 St

**2.24 Lieferung von technischen LED-Leuchten**
Hersteller / Fabrikat

Siteco SL11 IQ SR Mini power plus ST1.2a

Typ:  mit werksseitiger Programmierung

[Ersatz für 2x110W HSE-I; Parkplatz;]

LED-Ansatzleuchte für 2-fach Ausleger

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 2,000 St

**2.25 Lieferung von technischen LED-Leuchten**
Hersteller / Fabrikat

Siteco SL11 IQ SR Mini power plus ST1.2a

Typ:  mit werksseitiger Programmierung

[Ersatz für 1x100W HST; Parkplatz;]

LED-Ansatzleuchte für
1-fach Ausleger 1m 1 St.
2-fach Ausleger 1m 2 St.
3-fach Ausleger  9 St.

Farbe: eisenglimmer DB 702S

Leuchte inkl. Anschlusskabel für die vorgesehenen Masthöhen, 5x1,5mm², Qualität H07 RN-F, ggf. in Leuchte angeschlossen; vorkonfektioniert für Anschluss
in Kabelübergangskasten; Netzspannung 220-240V

Folgende Mindestanforderungen an das Produkt sind zu erfüllen:

Schutzklasse II (Anschluss Erde auf isolierte Klemme),
Geräte- und Lampenraum IP66,
CE, ENEC

Anschlussleistung (mittlere Systemleistung)  28W
Lumen: 4.225

Lichtfarbe warmweiß, ca. 3000K

elektronischer LED-Treiber in Leuchte integriert,
möglichst mit automatischer Temperaturüberwachung
des LED-Moduls

Überspannungsschutz  6 kV

Nachregelung zur Erhaltung eines konstanten
Lichtstroms integriert; die mittlere Systemleistung ist vom Bieter anzugeben

Leistungsreduzierung zur Nachtabsenkung integriert,
Ansteuerung mittels integriertem Baustein

weit- / breitstrahlende Optik, Abdeckung PMMA,
(> IK08), Dichtung aus witterungsbeständigem Silikon

Gehäuse, Leuchtenverschluss, Masteinschub(lager) aus
Aluminiumdruckguss

Mastanschluss: Ansatz

Neigungswinkel 0°/-15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 12,000 St

**2.26 Lieferung von technischen LED-Leuchten**
Hersteller / Fabrikat

Siteco SL11 IQ SR Mini power plus ST1.2a

Typ:  mit werksseitiger Programmierung

[Ersatz für 1x110W HSE-I; Parkplatz]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  22,6W
Lumen: 3.393

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 2,000 St

**2.27 Lieferung von technischen LED-Leuchten**
Hersteller / Fabrikat

Siteco SL11 IQ SR Mini power plus ST1.2a

Typ:  mit werksseitiger Programmierung

[Ersatz für 1x100W HST; Parkplatz]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  22,6W
Lumen: 3.393
Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 1,000 St

**2.28 Lieferung von technischen LED-Leuchten**
Hersteller / Fabrikat

Siteco SL11 IQ SR Micro power plus ST1.0a

mit werksseitiger Programmierung

[Ersatz für 1x70W HSE; Fußweg]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  12,8W
Lumen: 1.885

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 21,000 St

**2.29 Lieferung von technischen LED-Leuchten**
Hersteller / Fabrikat

Siteco SL11 IQ SR Micro power plus ST1.0a

mit werksseitiger Programmierung

[Ersatz für 1x70W HST; Fußweg]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  12,8W
Lumen: 1.885

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 9,000 St

**2.30 Lieferung von technischen LED-Leuchten**
Hersteller / Fabrikat

Siteco SL11 IQ SR Mini power plus ST1.2a

mit werksseitiger Programmierung

[Ersatz für 2x125W HME; Fußweg]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  28W
Lumen: 4.225

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 1,000 St

**2.31 Lieferung von technischen LED-Leuchten**
Hersteller / Fabrikat

Siteco SL11 IQ SR Mini power plus ST1.2a

mit werksseitiger Programmierung

[Ersatz für 1x98W HSE-I; Fußweg]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  22,6W
Lumen: 3.393

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 1,000 St

**2.32 Lieferung von technischen LED-Leuchten**
Hersteller / Fabrikat

Siteco SL11 IQ SR Mini power plus ST1.2a

mit werksseitiger Programmierung

[Ersatz für 1x70W HST; Fußweg]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  22,6W
Lumen: 3.393

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 2,000 St

**2.33 Lieferung von technischen LED-Leuchten**
Hersteller / Fabrikat

Siteco SL11 IQ SR Micro power plus ST1.0a

mit werksseitiger Programmierung

[Ersatz für 1x70W HSE; Wohnstraße]

LED-Aufsatzleuchte

Farbe: eisenglimmer DB 702S

Leuchte inkl. Anschlusskabel für die vorgesehenen Masthöhen, 5x1,5mm², Qualität H07 RN-F, ggf. in Leuchte angeschlossen; vorkonfektioniert für Anschluss
in Kabelübergangskasten; Netzspannung 220-240V

Folgende Mindestanforderungen an das Produkt sind zu erfüllen:

Schutzklasse II (Anschluss Erde auf isolierte Klemme),
Geräte- und Lampenraum IP66,
CE, ENEC

Anschlussleistung (mittlere Systemleistung)  12,8W
Lumen: 1.885

Lichtfarbe warmweiß, ca. 3000K

elektronischer LED-Treiber in Leuchte integriert,
möglichst mit automatischer Temperaturüberwachung des LED-Moduls

Überspannungsschutz  6 kV

Nachregelung zur Erhaltung eines konstanten
Lichtstroms integriert; die mittlere Systemleistung ist
vom Bieter anzugeben

Leistungsreduzierung zur Nachtabsenkung integriert, Ansteuerung mittels integriertem Baustein

weit- / breitstrahlende Optik, Abdeckung PMMA,
(> IK08), Dichtung aus witterungsbeständigem Silikon

Gehäuse, Leuchtenverschluss, Masteinschub(lager) aus
Aluminiumdruckguss

Mastanschluss: Aufsatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 9,000 St

**2.34 Lieferung von technischen LED-Leuchten**
Hersteller / Fabrikat

Siteco SL11 IQ SR Micro power plus ST1.0a

mit werksseitiger Programmierung

[Ersatz für 1x80W HME; Wohnstraße]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  12,8W
Lumen: 1.885

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 3,000 St

**2.35 Lieferung von technischen LED-Leuchten**
Hersteller / Fabrikat

Siteco SL11 IQ SR Micro power plus ST1.0a

mit werksseitiger Programmierung

[Ersatz für 1x70W HST; Fußweg]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  12,8W
Lumen: 1.885

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 2,000 St

**2.36 Lieferung von technischen LED-Leuchten**
Hersteller / Fabrikat

Siteco SL11 IQ SR Mini power plus ST1.2a

mit werksseitiger Programmierung

[Ersatz für 1x100W HSE; Wohnstraße]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  22,6W
Lumen: 3.393

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 2,000 St

**2.37 Lieferung von technischen LED-Leuchten**
Hersteller / Fabrikat

Siteco SL11 IQ SR Mini power plus ST1.2a

mit werksseitiger Programmierung

[Ersatz für 1x75W HSE-I; Wohnstraße]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  22,6W
Lumen: 3.393

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 2,000 St

**2.38 Lieferung von technischen LED-Leuchten**
Hersteller / Fabrikat

Siteco SL11 IQ SR Mini power plus ST1.2a

mit werksseitiger Programmierung

[Ersatz für 1x70W HST; Wohnstraße]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  17W
Lumen: 2.528

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 16,000 St

**2.39 Lieferung von technischen LED-Leuchten**
Hersteller / Fabrikat

Siteco SL11 IQ SR Mini power plus ST1.2a

mit werksseitiger Programmierung

[Ersatz für 1x110W HSE-I; Wohnstraße]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  22,6W
Lumen: 3.393

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 4,000 St

**2.40 Lieferung von technischen LED-Leuchten**
Hersteller / Fabrikat

Siteco SL11 IQ SR Mini power plus ST1.2a

mit werksseitiger Programmierung

[Ersatz für 1x80W HME; Wohnstraße]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  14,4W
Lumen: 2.096

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 26,000 St

**2.41 Lieferung von technischen LED-Leuchten**
Hersteller / Fabrikat

Siteco SL11 IQ SR Mini power plus ST1.2a

mit werksseitiger Programmierung

[Ersatz für 2x70W HSE; Gewerbegebiet]

LED-Aufsatzleuchte

Farbe: eisenglimmer DB 702S

Leuchte inkl. Anschlusskabel für die vorgesehenen
Masthöhen, 5x1,5mm², Qualität H07 RN-F, ggf. in
Leuchte angeschlossen; vorkonfektioniert für Anschluss
in Kabelübergangskasten; Netzspannung 220-240V

Folgende Mindestanforderungen an das Produkt sind zu
erfüllen:

Schutzklasse II (Anschluss Erde auf isolierte Klemme),
Geräte- und Lampenraum IP66,
CE, ENEC

Anschlussleistung (mittlere Systemleistung)  22,6W
Lumen: 3.393

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 36,000 St

**2.42 Lieferung von technischen LED-Leuchten**
Hersteller / Fabrikat

Siteco SL11 IQ SR Mini power plus

mit werksseitiger Programmierung

[Ersatz für 2x80W HME; Wohnstraße]

LED-Aufsatzleuchte

Farbe: eisenglimmer DB 702S

Leuchte inkl. Anschlusskabel für die vorgesehenen
Masthöhen, 5x1,5mm², Qualität H07 RN-F, ggf. in
Leuchte angeschlossen; vorkonfektioniert für Anschluss
in Kabelübergangskasten; Netzspannung 220-240V

Folgende Mindestanforderungen an das Produkt sind zu
erfüllen:

Schutzklasse II (Anschluss Erde auf isolierte Klemme),
Geräte- und Lampenraum IP66, CE, ENEC

Anschlussleistung (mittlere Systemleistung)  22,6W
Lumen: 3.393

Lichtfarbe warmweiß, ca. 3000K

elektronischer LED-Treiber in Leuchte integriert,
möglichst mit automatischer Temperaturüberwachung
des LED-Moduls

Überspannungsschutz  6 kV

Nachregelung zur Erhaltung eines konstanten
Lichtstroms integriert; die mittlere Systemleistung ist
vom Bieter anzugeben

Leistungsreduzierung zur Nachtabsenkung integriert,
Ansteuerung mittels integriertem Baustein

weit- / breitstrahlende Optik, Abdeckung PMMA,
(> IK08), Dichtung aus witterungsbeständigem Silikon

Gehäuse, Leuchtenverschluss, Masteinschub(lager) aus
Aluminiumdruckguss

Mastanschluss: Aufsatz

Neigungswinkel 0°/5°/10°/15°

Mastarretierschrauben aus rostfreiem Stahl, alle
erforderlichen Befestigungsmaterialien sind in den
Preis einzukalkulieren

LED-Module mit Reflektortechnik

 weitere Anforderungen:

LED-Modul sollte unabhängig vom Netzteil / Treiber /
EVG austauschbar sein, alle Komponenten müssen im
Gehäuse sein

Garantieleistungen, auch für den Kauf von Ersatzteilen sind in separater Erklärung anzugeben (gewünscht wird eine möglichst lange
Vollgarantie, d.h. kostenfreier Austausch von Leuchten bei Defekt)

Die Bestromung sollte 750mA nicht überschreiten
Menge: 2,000 St

**2.43 Lieferung von technischen LED-Leuchten**
Hersteller / Fabrikat

Siteco SL11 IQ SR Micro power plus ST1.0a

mit werksseitiger Programmierung

[Ersatz für 1x70W HSE; Wohnstraße]

LED-Ansatzleuchte

Farbe: eisenglimmer DB 702S

Leuchte inkl. Anschlusskabel für die vorgesehenen
Masthöhen, 5x1,5mm², Qualität H07 RN-F, ggf. in Leuchte angeschlossen; vorkonfektioniert für Anschluss in Kabelübergangskasten; Netzspannung 220-240V

Folgende Mindestanforderungen an das Produkt sind zu erfüllen:

Schutzklasse II (Anschluss Erde auf isolierte Klemme),
Geräte- und Lampenraum IP66,
CE, ENEC

Anschlussleistung (mittlere Systemleistung)  12,8W
Lumen: 1.885

Lichtfarbe warmweiß, ca. 3000K

elektronischer LED-Treiber in Leuchte integriert,
möglichst mit automatischer Temperaturüberwachung des LED-Moduls

Überspannungsschutz  6 kV

Nachregelung zur Erhaltung eines konstanten
Lichtstroms integriert; die mittlere Systemleistung ist vom Bieter anzugeben

Leistungsreduzierung zur Nachtabsenkung integriert,
Ansteuerung mittels integriertem Baustein

weit- / breitstrahlende Optik, Abdeckung PMMA,
(> IK08), Dichtung aus witterungsbeständigem Silikon

Gehäuse, Leuchtenverschluss, Masteinschub(lager) aus
Aluminiumdruckguss

Mastanschluss: Ansatz

Neigungswinkel 0°/+15°

Mastarretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 2,000 St

**2.44 Lieferung von LED-Seilleuchten**
Hersteller / Fabrikat

Siteco DL50 IQ SR Mini  ST1.0s

Typ:  mit werksseitiger Programmierung

[Ersatz für 1x100W HSE-I; Hauptstraße; ]

LED-Seilleuchte

Farbe: eisenglimmer DB 702S

Leuchte inkl. Anschlusskabel für die vorgesehenen Montagehöhen, Qualität H07 RN-F, ggf. in Leuchte angeschlossen; vorkonfektioniert für Anschluss
in Kabelübergangskasten; Netzspannung 220-240V

Folgende Mindestanforderungen an das Produkt sind zu erfüllen:

Schutzklasse II (Anschluss Erde auf isolierte Klemme),
Geräte- und Lampenraum IP66, CE, ENEC

Anschlussleistung (mittlere Systemleistung)  34,3W
Lumen: 4.700

Lichtfarbe warmweiß, ca. 3000K

elektronischer LED-Treiber in Leuchte integriert,
möglichst mit automatischer Temperaturüberwachung
des LED-Moduls

Überspannungsschutz  6 kV

Nachregelung zur Erhaltung eines konstanten
Lichtstroms integriert; die mittlere Systemleistung ist vom Bieter anzugeben

Leistungsreduzierung zur Nachtabsenkung integriert,
Ansteuerung mittels integriertem Baustein

symmetrisch breitstrahlende Optik,
Abdeckung PMMA,
(> IK08),
Dichtung aus witterungsbeständigem Silikon

Gehäuse, Leuchtenverschluss) aus
Aluminiumdruckguss

Anschluss: Seilüberspannung

Arretierschrauben aus rostfreiem Stahl, alle
erforderlichen Befestigungsmaterialien sind in den Preis einzukalkulieren

LED-Module mit Reflektortechnik

 weitere Anforderungen:

LED-Modul sollte unabhängig vom Netzteil / Treiber / EVG austauschbar sein, alle Komponenten müssen im Gehäuse sein

Garantieleistungen, auch für den Kauf von Ersatzteilen sind in separater Erklärung anzugeben (gewünscht wird eine möglichst lange
Vollgarantie, d.h. kostenfreier Austausch von Leuchten bei Defekt)

Die Bestromung sollte 750mA nicht überschreiten
Menge: 11,000 St

### Titel 3 Betriebsfertige Montage der technischen LED-Leuchten

*Hinweis*
Erschwernisse bei der Montage werden nicht gesondert vergütet, sondern sind in die entsprechenden Positionen einzupreisen

**3.1 Betriebsfertige Montage der Pos. 02.01**
Betriebsfertige Montage der technischen LED-Leuchten auf vorhandenen Masten mit den entsprechenden Lichtpunkthöhen, inkl. neuer Zuleitungen und Anschluss im Kabelübergangskasten, Ausrichtung
jeder Leuchte auf die jeweilige Geometrie von
Straße / Weg, sowie einer Funktionsprüfung und Abnahme der Leistung
Menge: 4,000 St

**3.2 Betriebsfertige Montage der Pos. 02.02**
Betriebsfertige Montage der technischen LED-Leuchten auf vorhandenen Masten mit den entsprechenden Lichtpunkthöhen, inkl. neuer Zuleitungen und Anschluss im Kabelübergangskasten, Ausrichtung
jeder Leuchte auf die jeweilige Geometrie von
Straße / Weg, sowie einer Funktionsprüfung und Abnahme der Leistung
Menge: 15,000 St

**3.3 Betriebsfertige Montage der Pos. 02.03**
Betriebsfertige Montage der technischen LED-Leuchten auf vorhandenen Masten mit den entsprechenden Lichtpunkthöhen, inkl. neuer Zuleitungen und Anschluss im Kabelübergangskasten, Ausrichtung
jeder Leuchte auf die jeweilige Geometrie von
Straße / Weg, sowie einer Funktionsprüfung und Abnahme der Leistung
Menge: 11,000 St

**3.4 Betriebsfertige Montage der Pos. 02.04**
Betriebsfertige Montage der technischen LED-Leuchten auf vorhandenen Masten mit den entsprechenden Lichtpunkthöhen, inkl. neuer Zuleitungen und Anschluss im Kabelübergangskasten, Ausrichtung
jeder Leuchte auf die jeweilige Geometrie von
Straße / Weg, sowie einer Funktionsprüfung und Abnahme der Leistung
Menge: 1,000 St

**3.5 Betriebsfertige Montage der Pos. 02.05**
Betriebsfertige Montage der technischen LED-Leuchten auf vorhandenen Masten mit den entsprechenden Lichtpunkthöhen, inkl. neuer Zuleitungen und Anschluss im Kabelübergangskasten, Ausrichtung
jeder Leuchte auf die jeweilige Geometrie von
Straße / Weg, sowie einer Funktionsprüfung und Abnahme der Leistung
Menge: 4,000 St

**3.6 Betriebsfertige Montage der Pos. 02.06**
Betriebsfertige Montage der technischen LED-Leuchten auf vorhandenen Masten mit den entsprechenden Lichtpunkthöhen, inkl. neuer Zuleitungen und Anschluss im Kabelübergangskasten, Ausrichtung
jeder Leuchte auf die jeweilige Geometrie von
Straße / Weg, sowie einer Funktionsprüfung und Abnahme der Leistung
Menge: 7,000 St

**3.7 Betriebsfertige Montage der Pos. 02.07**
Betriebsfertige Montage der technischen LED-Leuchten auf vorhandenen Masten mit den entsprechenden Lichtpunkthöhen, inkl. neuer Zuleitungen und Anschluss im Kabelübergangskasten, Ausrichtung
jeder Leuchte auf die jeweilige Geometrie von
Straße / Weg, sowie einer Funktionsprüfung und Abnahme der Leistung
Menge: 32,000 St

**3.8 Betriebsfertige Montage der Pos. 02.08**
Betriebsfertige Montage der technischen LED-Leuchten auf vorhandenen Masten mit den entsprechenden Lichtpunkthöhen, inkl. neuer Zuleitungen und Anschluss im Kabelübergangskasten, Ausrichtung
jeder Leuchte auf die jeweilige Geometrie von
Straße / Weg, sowie einer Funktionsprüfung und Abnahme der Leistung
Menge: 18,000 St

**3.9 Betriebsfertige Montage der Pos. 02.09**
Betriebsfertige Montage der technischen LED-Leuchten auf vorhandenen Masten mit den entsprechenden Lichtpunkthöhen, inkl. neuer Zuleitungen und Anschluss im Kabelübergangskasten, Ausrichtung
jeder Leuchte auf die jeweilige Geometrie von
Straße / Weg, sowie einer Funktionsprüfung und Abnahme der Leistung
Menge: 14,000 St

**3.10 Betriebsfertige Montage der Pos. 02.10**
Betriebsfertige Montage der technischen LED-Leuchten auf vorhandenen Masten mit den entsprechenden Lichtpunkthöhen, inkl. neuer Zuleitungen und Anschluss im Kabelübergangskasten, Ausrichtung
jeder Leuchte auf die jeweilige Geometrie von
Straße / Weg, sowie einer Funktionsprüfung und Abnahme der Leistung
Menge: 50,000 St

**3.11 Betriebsfertige Montage der Pos. 02.11**
Betriebsfertige Montage der technischen LED-Leuchten auf vorhandenen Masten mit den entsprechenden Lichtpunkthöhen, inkl. neuer Zuleitungen und Anschluss im Kabelübergangskasten, Ausrichtung
jeder Leuchte auf die jeweilige Geometrie von
Straße / Weg, sowie einer Funktionsprüfung und Abnahme der Leistung
Menge: 13,000 St

**3.12 Betriebsfertige Montage der Pos. 02.12**
Betriebsfertige Montage der technischen LED-Leuchten auf vorhandenen Masten mit den entsprechenden Lichtpunkthöhen, inkl. neuer Zuleitungen und Anschluss im Kabelübergangskasten, Ausrichtung
jeder Leuchte auf die jeweilige Geometrie von
Straße / Weg, sowie einer Funktionsprüfung und Abnahme der Leistung
Menge: 5,000 St

**3.13 Betriebsfertige Montage der Pos. 02.13**
Betriebsfertige Montage der technischen LED-Leuchten auf vorhandenen Masten mit den entsprechenden Lichtpunkthöhen, inkl. neuer Zuleitungen und Anschluss im Kabelübergangskasten, Ausrichtung
jeder Leuchte auf die jeweilige Geometrie von
Straße / Weg, sowie einer Funktionsprüfung und Abnahme der Leistung
Menge: 24,000 St

**3.14 Betriebsfertige Montage der Pos. 02.14**
Betriebsfertige Montage der technischen LED-Leuchten auf vorhandenen Masten mit den entsprechenden Lichtpunkthöhen, inkl. neuer Zuleitungen und Anschluss im Kabelübergangskasten, Ausrichtung
jeder Leuchte auf die jeweilige Geometrie von
Straße / Weg, sowie einer Funktionsprüfung und Abnahme der Leistung
Menge: 2,000 St

**3.15 Betriebsfertige Montage der Pos. 02.15**
Betriebsfertige Montage der technischen LED-Leuchten auf vorhandenen Masten mit den entsprechenden Lichtpunkthöhen, inkl. neuer Zuleitungen und Anschluss im Kabelübergangskasten, Ausrichtung
jeder Leuchte auf die jeweilige Geometrie von
Straße / Weg, sowie einer Funktionsprüfung und Abnahme der Leistung
Menge: 6,000 St

**3.16 Betriebsfertige Montage der Pos. 02.16**
Betriebsfertige Montage der technischen LED-Leuchten auf vorhandenen Masten mit den entsprechenden Lichtpunkthöhen, inkl. neuer Zuleitungen und Anschluss im Kabelübergangskasten, Ausrichtung
jeder Leuchte auf die jeweilige Geometrie von
Straße / Weg, sowie einer Funktionsprüfung und Abnahme der Leistung
Menge: 4,000 St

**3.17 Betriebsfertige Montage der Pos. 02.17**
Betriebsfertige Montage der technischen LED-Leuchten auf vorhandenen Masten mit den entsprechenden Lichtpunkthöhen, inkl. neuer Zuleitungen und Anschluss im Kabelübergangskasten, Ausrichtung
jeder Leuchte auf die jeweilige Geometrie von
Straße / Weg, sowie einer Funktionsprüfung und Abnahme der Leistung
Menge: 1,000 St

**3.18 Betriebsfertige Montage der Pos. 02.18**
Betriebsfertige Montage der technischen LED-Leuchten auf vorhandenen Masten mit den entsprechenden Lichtpunkthöhen, inkl. neuer Zuleitungen und Anschluss im Kabelübergangskasten, Ausrichtung
jeder Leuchte auf die jeweilige Geometrie von
Straße / Weg, sowie einer Funktionsprüfung und Abnahme der Leistung
Menge: 2,000 St

**3.19 Betriebsfertige Montage der Pos. 02.19**
Betriebsfertige Montage der technischen LED-Leuchten auf vorhandenen Masten mit den entsprechenden Lichtpunkthöhen, inkl. neuer Zuleitungen und Anschluss im Kabelübergangskasten, Ausrichtung
jeder Leuchte auf die jeweilige Geometrie von
Straße / Weg, sowie einer Funktionsprüfung und Abnahme der Leistung
Menge: 14,000 St

**3.20 Betriebsfertige Montage der Pos. 02.20**
Betriebsfertige Montage der technischen LED-Leuchten auf vorhandenen Masten mit den entsprechenden Lichtpunkthöhen, inkl. neuer Zuleitungen und Anschluss im Kabelübergangskasten, Ausrichtung
jeder Leuchte auf die jeweilige Geometrie von
Straße / Weg, sowie einer Funktionsprüfung und Abnahme der Leistung
Menge: 4,000 St

**3.21 Betriebsfertige Montage der Pos. 02.21**
Betriebsfertige Montage der technischen LED-Leuchten auf vorhandenen Masten mit den entsprechenden Lichtpunkthöhen, inkl. neuer Zuleitungen und Anschluss im Kabelübergangskasten, Ausrichtung
jeder Leuchte auf die jeweilige Geometrie von
Straße / Weg, sowie einer Funktionsprüfung und Abnahme der Leistung
Menge: 19,000 St

**3.22 Betriebsfertige Montage der Pos. 02.22**
Betriebsfertige Montage der technischen LED-Leuchten auf vorhandenen Masten mit den entsprechenden Lichtpunkthöhen, inkl. neuer Zuleitungen und Anschluss im Kabelübergangskasten, Ausrichtung
jeder Leuchte auf die jeweilige Geometrie von
Straße / Weg, sowie einer Funktionsprüfung und Abnahme der Leistung
Menge: 11,000 St

**3.23 Betriebsfertige Montage der Pos. 02.23**
Betriebsfertige Montage der technischen LED-Leuchten auf vorhandenen Masten mit den entsprechenden Lichtpunkthöhen, inkl. neuer Zuleitungen und Anschluss im Kabelübergangskasten, Ausrichtung
jeder Leuchte auf die jeweilige Geometrie von
Straße / Weg, sowie einer Funktionsprüfung und Abnahme der Leistung
Menge: 15,000 St

**3.24 Betriebsfertige Montage der Pos. 02.24**
Betriebsfertige Montage der technischen LED-Leuchten auf vorhandenen Masten mit den entsprechenden Lichtpunkthöhen, inkl. neuer Zuleitungen und Anschluss im Kabelübergangskasten, Ausrichtung
jeder Leuchte auf die jeweilige Geometrie von
Straße / Weg, sowie einer Funktionsprüfung und Abnahme der Leistung
Menge: 2,000 St

**3.25 Betriebsfertige Montage der Pos. 02.25**
Betriebsfertige Montage der technischen LED-Leuchten auf vorhandenen Masten mit den entsprechenden Lichtpunkthöhen, inkl. neuer Zuleitungen und Anschluss im Kabelübergangskasten, Ausrichtung
jeder Leuchte auf die jeweilige Geometrie von
Straße / Weg, sowie einer Funktionsprüfung und Abnahme der Leistung
Menge: 12,000 St

**3.26 Betriebsfertige Montage der Pos. 02.26**
Betriebsfertige Montage der technischen LED-Leuchten auf vorhandenen Masten mit den entsprechenden Lichtpunkthöhen, inkl. neuer Zuleitungen und Anschluss im Kabelübergangskasten, Ausrichtung
jeder Leuchte auf die jeweilige Geometrie von
Straße / Weg, sowie einer Funktionsprüfung und Abnahme der Leistung
Menge: 2,000 St

**3.27 Betriebsfertige Montage der Pos. 02.27**
Betriebsfertige Montage der technischen LED-Leuchten auf vorhandenen Masten mit den entsprechenden Lichtpunkthöhen, inkl. neuer Zuleitungen und Anschluss im Kabelübergangskasten, Ausrichtung
jeder Leuchte auf die jeweilige Geometrie von
Straße / Weg, sowie einer Funktionsprüfung und Abnahme der Leistung
Menge: 1,000 St

**3.28 Betriebsfertige Montage der Pos. 02.28**
Betriebsfertige Montage der technischen LED-Leuchten auf vorhandenen Masten mit den entsprechenden Lichtpunkthöhen, inkl. neuer Zuleitungen und Anschluss im Kabelübergangskasten, Ausrichtung
jeder Leuchte auf die jeweilige Geometrie von
Straße / Weg, sowie einer Funktionsprüfung und Abnahme der Leistung
Menge: 21,000 St

**3.29 Betriebsfertige Montage der Pos. 02.29**
Betriebsfertige Montage der technischen LED-Leuchten auf vorhandenen Masten mit den entsprechenden Lichtpunkthöhen, inkl. neuer Zuleitungen und Anschluss im Kabelübergangskasten, Ausrichtung
jeder Leuchte auf die jeweilige Geometrie von
Straße / Weg, sowie einer Funktionsprüfung und Abnahme der Leistung
Menge: 9,000 St

**3.30 Betriebsfertige Montage der Pos. 02.30**
Betriebsfertige Montage der technischen LED-Leuchten auf vorhandenen Masten mit den entsprechenden Lichtpunkthöhen, inkl. neuer Zuleitungen und Anschluss im Kabelübergangskasten, Ausrichtung
jeder Leuchte auf die jeweilige Geometrie von
Straße / Weg, sowie einer Funktionsprüfung und Abnahme der Leistung
Menge: 1,000 St

**3.31 Betriebsfertige Montage der Pos. 02.31**
Betriebsfertige Montage der technischen LED-Leuchten auf vorhandenen Masten mit den entsprechenden Lichtpunkthöhen, inkl. neuer Zuleitungen und Anschluss im Kabelübergangskasten, Ausrichtung
jeder Leuchte auf die jeweilige Geometrie von
Straße / Weg, sowie einer Funktionsprüfung und Abnahme der Leistung
Menge: 1,000 St

**3.32 Betriebsfertige Montage der Pos. 02.32**
Betriebsfertige Montage der technischen LED-Leuchten auf vorhandenen Masten mit den entsprechenden Lichtpunkthöhen, inkl. neuer Zuleitungen und Anschluss im Kabelübergangskasten, Ausrichtung
jeder Leuchte auf die jeweilige Geometrie von
Straße / Weg, sowie einer Funktionsprüfung und Abnahme der Leistung
Menge: 2,000 St

**3.33 Betriebsfertige Montage der Pos. 02.33**
Betriebsfertige Montage der technischen LED-Leuchten auf vorhandenen Masten mit den entsprechenden Lichtpunkthöhen, inkl. neuer Zuleitungen und Anschluss im Kabelübergangskasten, Ausrichtung
jeder Leuchte auf die jeweilige Geometrie von
Straße / Weg, sowie einer Funktionsprüfung und Abnahme der Leistung
Menge: 9,000 St

**3.34 Betriebsfertige Montage der Pos. 02.34**
Betriebsfertige Montage der technischen LED-Leuchten auf vorhandenen Masten mit den entsprechenden Lichtpunkthöhen, inkl. neuer Zuleitungen und Anschluss im Kabelübergangskasten, Ausrichtung
jeder Leuchte auf die jeweilige Geometrie von
Straße / Weg, sowie einer Funktionsprüfung und Abnahme der Leistung
Menge: 3,000 St

**3.35 Betriebsfertige Montage der Pos. 02.35**
Betriebsfertige Montage der technischen LED-Leuchten auf vorhandenen Masten mit den entsprechenden Lichtpunkthöhen, inkl. neuer Zuleitungen und Anschluss im Kabelübergangskasten, Ausrichtung
jeder Leuchte auf die jeweilige Geometrie von
Straße / Weg, sowie einer Funktionsprüfung und Abnahme der Leistung
Menge: 2,000 St

**3.36 Betriebsfertige Montage der Pos. 02.36**
Betriebsfertige Montage der technischen LED-Leuchten auf vorhandenen Masten mit den entsprechenden Lichtpunkthöhen, inkl. neuer Zuleitungen und Anschluss im Kabelübergangskasten, Ausrichtung
jeder Leuchte auf die jeweilige Geometrie von
Straße / Weg, sowie einer Funktionsprüfung und Abnahme der Leistung
Menge: 2,000 St

**3.37 Betriebsfertige Montage der Pos. 02.37**
Betriebsfertige Montage der technischen LED-Leuchten auf vorhandenen Masten mit den entsprechenden Lichtpunkthöhen, inkl. neuer Zuleitungen und Anschluss im Kabelübergangskasten, Ausrichtung
jeder Leuchte auf die jeweilige Geometrie von
Straße / Weg, sowie einer Funktionsprüfung und Abnahme der Leistung
Menge: 2,000 St

**3.38 Betriebsfertige Montage der Pos. 02.38**
Betriebsfertige Montage der technischen LED-Leuchten auf vorhandenen Masten mit den entsprechenden Lichtpunkthöhen, inkl. neuer Zuleitungen und Anschluss im Kabelübergangskasten, Ausrichtung
jeder Leuchte auf die jeweilige Geometrie von
Straße / Weg, sowie einer Funktionsprüfung und Abnahme der Leistung
Menge: 16,000 St

**3.39 Betriebsfertige Montage der Pos. 02.39**
Betriebsfertige Montage der technischen LED-Leuchten auf vorhandenen Masten mit den entsprechenden Lichtpunkthöhen, inkl. neuer Zuleitungen und Anschluss im Kabelübergangskasten, Ausrichtung
jeder Leuchte auf die jeweilige Geometrie von
Straße / Weg, sowie einer Funktionsprüfung und Abnahme der Leistung
Menge: 4,000 St

**3.40 Betriebsfertige Montage der Pos. 02.40**
Betriebsfertige Montage der technischen LED-Leuchten auf vorhandenen Masten mit den entsprechenden Lichtpunkthöhen, inkl. neuer Zuleitungen und Anschluss im Kabelübergangskasten, Ausrichtung
jeder Leuchte auf die jeweilige Geometrie von
Straße / Weg, sowie einer Funktionsprüfung und Abnahme der Leistung
Menge: 26,000 St

**3.41 Betriebsfertige Montage der Pos. 02.41**
Betriebsfertige Montage der technischen LED-Leuchten auf vorhandenen Masten mit den entsprechenden Lichtpunkthöhen, inkl. neuer Zuleitungen und Anschluss im Kabelübergangskasten, Ausrichtung
jeder Leuchte auf die jeweilige Geometrie von
Straße / Weg, sowie einer Funktionsprüfung und Abnahme der Leistung
Menge: 36,000 St

**3.42 Betriebsfertige Montage der Pos. 02.42**
Betriebsfertige Montage der technischen LED-Leuchten auf vorhandenen Masten mit den entsprechenden Lichtpunkthöhen, inkl. neuer Zuleitungen und Anschluss im Kabelübergangskasten, Ausrichtung
jeder Leuchte auf die jeweilige Geometrie von
Straße / Weg, sowie einer Funktionsprüfung und Abnahme der Leistung
Menge: 2,000 St

**3.43 Betriebsfertige Montage der Pos. 02.43**
Betriebsfertige Montage der technischen LED-Leuchten auf vorhandenen Masten mit den entsprechenden Lichtpunkthöhen, inkl. neuer Zuleitungen und Anschluss im Kabelübergangskasten, Ausrichtung
jeder Leuchte auf die jeweilige Geometrie von
Straße / Weg, sowie einer Funktionsprüfung und Abnahme der Leistung
Menge: 2,000 St

**3.44 Betriebsfertige Montage der Pos. 02.44**
Betriebsfertige Montage der LED-Seilleuchten, inkl. neuer Zuleitungen und Anschluss im Klemm-/Kabelübergangskasten, Ausrichtung
jeder Leuchte auf die jeweilige Geometrie von
Straße / Weg, sowie einer Funktionsprüfung und Abnahme der Leistung
Menge: 11,000 St

### Titel 4 Demontage der konventionellen Technik in Bega-Stelen

**4.1 Demontage der konventionellen Technik in Bega-Stelen**
Demontage der konventionellen Technik in Bega-Stelen

Demontage der konventionellen Technik
zur Vorbereitung auf den Einbau eines LED-Umrüstsatzes
inkl. Entsorgung der Altmaterialien mit amtlichem Entsorgungsnachweis für Leuchten und Lampen.
Menge: 14,000 St

### Titel 5 Lieferung von LED-Umrüstsätzen für Bega-Stelen

**5.1 Lieferung von LED-Umrüstsätzen für Bega-Stelen**
Lieferung von LED-Umrüstsätzen für Bega-Stelen

mit werksseitiger Reduzierung

Hersteller: Bega
Typ: Umrüstsatz für Stele 88994
Teilenummer Umrüstsatz: 70006680

Lichtfarbe: 3000K

W: 26,8
Lumen: ca. 5.300
Menge: 14,000 St

### Titel 6 Betriebsfertige Montage der LED-Umrüstsätze

*Hinweis*
Die Umrüstsätze sind in die vorhandenen Stelen einzubauen, entsprechend zu befestigen und zu verkabeln

**6.1 Betriebsfertige Montage der Pos. 05.01**
Betriebsfertige Montage der LED-Umrüstsätze

Ausrichtung jeder Leuchte auf die jeweilige Geometrie von Straße / Weg, sowie einer Funktionsprüfung und
Abnahme der Leistung
Menge: 14,000 St

### Titel 7 Demontage der alten Pilzleuchten o.ä.

*Hinweis*
Mögliche Erschwernisse bei der Demontage wie
korrodierte Schrauben, etc. sind in die entsprechenden Positionen einzupreisen und werden nicht extra vergütet.

**7.1 Demontage vorhandener Pilzleuchten o.ä. LPH <4,5m**
Demontage von vorhandenen Pilzleuchten o.ä.
incl. Zuleitungskabel bis zum Klemmkasten /
Kabelübergangskasten, inkl. Entsorgung der Altmaterialien mit amtlichem Entsorgungsnachweis für Leuchten und Lampen.
Menge: 313,000 St

### Titel 8 Lieferung von LED-Pilzleuchten

*Hinweis*
Die Leuchte CityLight Plus des Herstellers Siteco wird
aus ortsbildgestalterischen Gründen und zur
Vereinfachung der Ersatzteilhaltung im Rahmen dieser Ausschreibung vorgegeben, da im Zuge früherer Sanierungsmaßnahmen diese Leuchte bereits in größerem Umfang installiert wurde.

Zopfmaße sind fast ausschließlich 76 mm, aber
lichtpunktbezogen nicht genau bekannt. Ggf. benötigte Adapter und dadurch anfallende Mehrarbeit werden nicht separat vergütet und sind in den angebotenen Preis mit einzukalkulieren.

**8.1 Lieferung von LED-Pilzleuchten ULR=0 asym.**
Lieferung von LED-Pilzleuchten ULR=0

Hersteller / Fabrikat

Siteco CityLight Plus IQ SR ST1.2a
Ausführung ULR = 0
Cat. 0 Dark Night Wanne

mit werksseitiger Programmierung

[Ersatz für 1x70W HSE; Nebenstraße;]

LED-Aufsatzleuchte

Farbe: eisenglimmer DB 702S

Leuchte inkl. Anschlusskabel für die vorgesehenen Masthöhen, 5x1,5mm², Qualität H07 RN-F, ggf. in Leuchte angeschlossen; vorkonfektioniert für Anschluss in Kabelübergangskasten; Netzspannung 220-240V

Folgende Mindestanforderungen an das Produkt sind zu erfüllen:

Schutzklasse II (Anschluss Erde auf isolierte Klemme),
Geräte- und Lampenraum IP66, CE, ENEC

Anschlussleistung (mittlere Systemleistung)  15,7W
Lumen: 2.255

Lichtfarbe warmweiß, ca. 3000K

elektronischer LED-Treiber in Leuchte integriert,
möglichst mit automatischer Temperaturüberwachung
des LED-Moduls

Überspannungsschutz  6 kV

Nachregelung zur Erhaltung eines konstanten
Lichtstroms integriert; die mittlere Systemleistung ist
vom Bieter anzugeben

Leistungsreduzierung zur Nachtabsenkung integriert,
Ansteuerung mittels integriertem Baustein

weit- / breitstrahlende Optik,

Abdeckung PMMA, (> IK08),
Dichtung aus witterungsbeständigem Silikon

Gehäuse, Leuchtenverschluss, Masteinschub(lager) aus Aluminiumdruckguss

Mastanschluss: Aufsatz

Mastarretierschrauben aus rostfreiem Stahl, alle
erforderlichen Befestigungsmaterialien sind in den
Preis einzukalkulieren

LED-Module mit Reflektortechnik

 weitere Anforderungen:

LED-Modul sollte unabhängig vom Netzteil / Treiber /
EVG austauschbar sein, alle Komponenten müssen
im Gehäuse sein

Garantieleistungen, auch für den Kauf von Ersatzteilen
sind in separater Erklärung anzugeben (gewünscht wird
eine möglichst lange Vollgarantie, d.h. kostenfreier
Austausch von Leuchten bei Defekt)

Die Bestromung sollte 750mA nicht überschreiten
Menge: 14,000 St

**8.2 Lieferung von LED-Pilzleuchten ULR=0 asym.**
Lieferung von LED-Pilzleuchten ULR=0

Hersteller / Fabrikat

Siteco CityLight Plus IQ SR ST1.2a
Ausführung ULR = 0
Cat. 0 Dark Night Wanne

mit werksseitiger Programmierung

[Ersatz für 1x70W HSE; Nebenstraße;]

LED-Aufsatzleuchte

Farbe: eisenglimmer DB 702S

Leuchte inkl. Anschlusskabel für die vorgesehenen Masthöhen, 5x1,5mm², Qualität H07 RN-F, ggf. in Leuchte angeschlossen; vorkonfektioniert für Anschluss in Kabelübergangskasten; Netzspannung 220-240V

Folgende Mindestanforderungen an das Produkt sind zu erfüllen:

Schutzklasse II (Anschluss Erde auf isolierte Klemme),
Geräte- und Lampenraum IP66, CE, ENEC

Anschlussleistung (mittlere Systemleistung)  11,8W
Lumen: 1.600

Lichtfarbe warmweiß, ca. 3000K

elektronischer LED-Treiber in Leuchte integriert,
möglichst mit automatischer Temperaturüberwachung
des LED-Moduls

Überspannungsschutz  6 kV

Nachregelung zur Erhaltung eines konstanten
Lichtstroms integriert; die mittlere Systemleistung ist
vom Bieter anzugeben

Leistungsreduzierung zur Nachtabsenkung integriert,
Ansteuerung mittels integriertem Baustein

weit- / breitstrahlende Optik,

Abdeckung PMMA, (> IK08),
Dichtung aus witterungsbeständigem Silikon

Gehäuse, Leuchtenverschluss, Masteinschub(lager) aus Aluminiumdruckguss

Mastanschluss: Aufsatz

Mastarretierschrauben aus rostfreiem Stahl, alle
erforderlichen Befestigungsmaterialien sind in den
Preis einzukalkulieren

LED-Module mit Reflektortechnik

 weitere Anforderungen:

LED-Modul sollte unabhängig vom Netzteil / Treiber /
EVG austauschbar sein, alle Komponenten müssen
im Gehäuse sein

Garantieleistungen, auch für den Kauf von Ersatzteilen
sind in separater Erklärung anzugeben (gewünscht wird
eine möglichst lange Vollgarantie, d.h. kostenfreier
Austausch von Leuchten bei Defekt)

Die Bestromung sollte 750mA nicht überschreiten
Menge: 271,000 St

**8.3 Lieferung von LED-Pilzleuchten ULR=0 sym.**
Lieferung von LED-Pilzleuchten ULR=0

Hersteller / Fabrikat

Siteco CityLight Plus IQ SR PL 1.2s
Ausführung ULR = 0
Cat. 0 Dark Night Wanne

mit werksseitiger Programmierung

[Ersatz für 1x70W HSE; Nebenstraße;]

LED-Aufsatzleuchte

Farbe: eisenglimmer DB 702S

Leuchte inkl. Anschlusskabel für die vorgesehenen Masthöhen, 5x1,5mm², Qualität H07 RN-F, ggf. in Leuchte angeschlossen; vorkonfektioniert für Anschluss in Kabelübergangskasten; Netzspannung 220-240V

Folgende Mindestanforderungen an das Produkt sind zu erfüllen:

Schutzklasse II (Anschluss Erde auf isolierte Klemme),
Geräte- und Lampenraum IP66, CE, ENEC

Anschlussleistung (mittlere Systemleistung)  18,4W
Lumen: 2519

Lichtfarbe warmweiß, ca. 3000K

elektronischer LED-Treiber in Leuchte integriert,
möglichst mit automatischer Temperaturüberwachung
des LED-Moduls

Überspannungsschutz  6 kV

Nachregelung zur Erhaltung eines konstanten
Lichtstroms integriert; die mittlere Systemleistung ist
vom Bieter anzugeben

Leistungsreduzierung zur Nachtabsenkung integriert,
Ansteuerung mittels integriertem Baustein

rotationssymmetrische Optik,

Abdeckung PMMA, (> IK08),
Dichtung aus witterungsbeständigem Silikon

Gehäuse, Leuchtenverschluss, Masteinschub(lager) aus Aluminiumdruckguss

Mastanschluss: Aufsatz

Mastarretierschrauben aus rostfreiem Stahl, alle
erforderlichen Befestigungsmaterialien sind in den
Preis einzukalkulieren

LED-Module mit Reflektortechnik

 weitere Anforderungen:

LED-Modul sollte unabhängig vom Netzteil / Treiber /
EVG austauschbar sein, alle Komponenten müssen
im Gehäuse sein

Garantieleistungen, auch für den Kauf von Ersatzteilen
sind in separater Erklärung anzugeben (gewünscht wird
eine möglichst lange Vollgarantie, d.h. kostenfreier
Austausch von Leuchten bei Defekt)

Die Bestromung sollte 750mA nicht überschreiten
Menge: 28,000 St

### Titel 9 Betriebsfertige Montage der LED-Pilzleuchten

*Hinweis*
Erschwernisse bei der Montage werden nicht gesondert vergütet, sondern sind in die entsprechenden Positionen einzupreisen

**9.1 Betriebsfertige Montage der Pos. 08.01**
Betriebsfertige Montage der LED-Pilzleuchten
auf vorhandenen Masten mit Lichtpunkthöhen
bis max. 4,5m, inkl. neuer Zuleitungen und
Anschluss im Kabelübergangskasten,
Ausrichtung jeder Leuchte auf die jeweilige Geometrie
von Straße / Weg, sowie einer Funktionsprüfung und
Abnahme der Leistung
Menge: 14,000 St

**9.2 Betriebsfertige Montage der Pos. 08.02**
Betriebsfertige Montage der LED-Pilzleuchten
auf vorhandenen Masten mit Lichtpunkthöhen
bis max. 4,5m, inkl. neuer Zuleitungen und
Anschluss im Kabelübergangskasten,
Ausrichtung jeder Leuchte auf die jeweilige Geometrie
von Straße / Weg, sowie einer Funktionsprüfung und
Abnahme der Leistung
Menge: 271,000 St

**9.3 Betriebsfertige Montage der Pos. 08.03**
Betriebsfertige Montage der LED-Pilzleuchten
auf vorhandenen Masten mit Lichtpunkthöhen
bis max. 4,5m, inkl. neuer Zuleitungen und
Anschluss im Kabelübergangskasten,
Ausrichtung jeder Leuchte auf die jeweilige Geometrie
von Straße / Weg, sowie einer Funktionsprüfung und
Abnahme der Leistung
Menge: 28,000 St

### Titel 10 Demontage der alten Bogenleuchten

*Hinweis*
Mögliche Erschwernisse bei der Demontage wie
korrodierte Schrauben, etc. sind in die entsprechenden Positionen einzupreisen und werden nicht extra vergütet.

**10.1 Demontage vorhandener Bogenleuchten LPH < 6,3m**
Demontage von vorhandenen Bogenleuchten
incl. Zuleitungskabel bis zum Klemmkasten /
Kabelübergangskasten, inkl. Entsorgung der Altmaterialien mit amtlichem Entsorgungsnachweis für Leuchten und Lampen.

Die Demontage hat so zu erfolgen, das die neuen LED-Bogenleuchten mittels des angepassten Adapters von Fa. TRS montiert werden können.
Menge: 244,000 St

### Titel 11 Lieferung von LED-Bogenleuchten

*Hinweis*
Die Leuchtenfamilie Axtheas des Herstellers TRS wird
aus ortsbildgestalterischen Gründen und zur
Vereinfachung der Ersatzteilhaltung im Rahmen dieser Ausschreibung vorgegeben, da im Zuge früherer Sanierungsmaßnahmen diese Leuchte bereits in größerem Umfang installiert wurde..

Zopfmaße sind fast ausschließlich 76 mm, aber
lichtpunktbezogen nicht genau bekannt. Ggf. benötigte
Adapter und dadurch anfallende Mehrarbeit werden nicht separat vergütet und sind in den angebotenen Preis mit einzukalkulieren.

**11.1 Lieferung von LED-Bogenleuchten (groß)**
Lieferung von LED-Bogenleuchten (groß)

Hersteller / Fabrikat

TRS / Typ Axtheas 4104420030ME-Y16 premium
Sonderausführung "Schwetzingen" incl. Sonderadapter zur Adaption auf vorhande A+G-Bögen

LED-Bogenleuchte
[Ersatz für 1 x 100 W HSE Bogenleuchte;]

mit werksseitiger Reduzierung

Farbe RAL 7042 verkehrsgrau
IP 66
IK 10
10kV Stoßspannungsfestigkeit

CE, ENEC für Aktivkomponenten

Folgende Mindestanforderungen an das Produkt sind zu erfüllen:

Anschlussleistung (mittlere Systemleistung) 14,4W
Lumen: 2.507

inkl. Anschlusskabel für die vorgesehenen
Masthöhen, 2x1,5mm², Qualität H07RN-F,
vorkonfektioniert für Anschluss in Kabelübergangskasten

Mastanschluss: Bogen über Sonderadapter

Lichtfarbe warmweiß, 3.000K

mit elektronischem LED-Netzteil integriert,
komplett montiert

Nachregelung zur Erhaltung eines konstanten
Lichtstroms integriert; die mittlere Systemleistung ist
vom Bieter anzugeben

Leistungsreduzierung zur Nachtabsenkung integriert,
Ansteuerung autark

alle erforderlichen Befestigungsmaterialien sind in den
Preis einzukalkulieren

Garantieleistungen sind in separater Erklärung
anzugeben (gewünscht wird eine möglichst lange
Vollgarantie, d.h. kostenfreier Austausch bei Defekt)
Menge: 42,000 St

**11.2 Lieferung von LED-Bogenleuchten (groß)**
Lieferung von LED-Bogenleuchten (groß)

Hersteller / Fabrikat

TRS / Typ Axtheas 4104420030ME-Y16 premium
Sonderausführung "Schwetzingen" incl. Sonderadapter zur Adaption auf vorhande A+G-Bögen

LED-Bogenleuchte
[Ersatz für 1 x 70W HST Bogenleuchte;]

mit werksseitiger Reduzierung

Farbe RAL 7042 verkehrsgrau
IP 66
IK 10
10kV Stoßspannungsfestigkeit

CE, ENEC für Aktivkomponenten

Folgende Mindestanforderungen an das Produkt sind zu erfüllen:

Anschlussleistung (mittlere Systemleistung) 19,8 W
Lumen: 3.291

inkl. Anschlusskabel für die vorgesehenen
Masthöhen, 2x1,5mm², Qualität H07RN-F,
vorkonfektioniert für Anschluss in Kabelübergangskasten

Mastanschluss: Bogen über Sonderadapter

Lichtfarbe warmweiß, 3.000K

mit elektronischem LED-Netzteil integriert,
komplett montiert

Nachregelung zur Erhaltung eines konstanten
Lichtstroms integriert; die mittlere Systemleistung ist
vom Bieter anzugeben

Leistungsreduzierung zur Nachtabsenkung integriert,
Ansteuerung autark

alle erforderlichen Befestigungsmaterialien sind in den
Preis einzukalkulieren

Garantieleistungen sind in separater Erklärung
anzugeben (gewünscht wird eine möglichst lange
Vollgarantie, d.h. kostenfreier Austausch bei Defekt)
Menge: 48,000 St

**11.3 Lieferung von LED-Bogenleuchten (groß)**
Lieferung von LED-Bogenleuchten (groß)

Hersteller / Fabrikat

TRS / Typ Axtheas 4104420030ME-Y16 premium
Sonderausführung "Schwetzingen" incl. Sonderadapter zur Adaption auf vorhande A+G-Bögen

LED-Bogenleuchte
[Ersatz für 1 x 70 W HST Bogenleuchte;]

mit werksseitiger Reduzierung

Farbe RAL 7042 verkehrsgrau
IP 66
IK 10
10kV Stoßspannungsfestigkeit

CE, ENEC für Aktivkomponenten

Folgende Mindestanforderungen an das Produkt sind zu erfüllen:

Anschlussleistung (mittlere Systemleistung) 14,4 W
Lumen: 2.507

inkl. Anschlusskabel für die vorgesehenen
Masthöhen, 2x1,5mm², Qualität H07RN-F,
vorkonfektioniert für Anschluss in Kabelübergangskasten

Mastanschluss: Bogen über Sonderadapter

Lichtfarbe warmweiß, 3.000K

mit elektronischem LED-Netzteil integriert,
komplett montiert

Nachregelung zur Erhaltung eines konstanten
Lichtstroms integriert; die mittlere Systemleistung ist
vom Bieter anzugeben

Leistungsreduzierung zur Nachtabsenkung integriert,
Ansteuerung autark

alle erforderlichen Befestigungsmaterialien sind in den
Preis einzukalkulieren

Garantieleistungen sind in separater Erklärung
anzugeben (gewünscht wird eine möglichst lange
Vollgarantie, d.h. kostenfreier Austausch bei Defekt)
Menge: 36,000 St

**11.4 Lieferung von LED-Bogenleuchten (groß)**
Lieferung von LED-Bogenleuchten (groß)

Hersteller / Fabrikat

TRS / Typ Axtheas 4104420030ME-Y16 premium
Sonderausführung "Schwetzingen" incl. Sonderadapter zur Adaption auf vorhande A+G-Bögen

LED-Bogenleuchte
[Ersatz für 1 x 70 W HSE Bogenleuchte;]

mit werksseitiger Reduzierung

Farbe RAL 7042 verkehrsgrau
IP 66
IK 10
10kV Stoßspannungsfestigkeit

CE, ENEC für Aktivkomponenten

Folgende Mindestanforderungen an das Produkt sind zu erfüllen:

Anschlussleistung (mittlere Systemleistung) 11W
Lumen: 1.829

inkl. Anschlusskabel für die vorgesehenen
Masthöhen, 2x1,5mm², Qualität H07RN-F,
vorkonfektioniert für Anschluss in Kabelübergangskasten

Mastanschluss: Bogen über Sonderadapter

Lichtfarbe warmweiß, 3.000K

mit elektronischem LED-Netzteil integriert,
komplett montiert

Nachregelung zur Erhaltung eines konstanten
Lichtstroms integriert; die mittlere Systemleistung ist
vom Bieter anzugeben

Leistungsreduzierung zur Nachtabsenkung integriert,
Ansteuerung autark

alle erforderlichen Befestigungsmaterialien sind in den
Preis einzukalkulieren

Garantieleistungen sind in separater Erklärung
anzugeben (gewünscht wird eine möglichst lange
Vollgarantie, d.h. kostenfreier Austausch bei Defekt)
Menge: 108,000 St

**11.5 Lieferung von LED-Bogenleuchten (groß)**
Lieferung von LED-Bogenleuchten (groß)

Hersteller / Fabrikat

TRS / Typ Axtheas 4104420030ME-Y16 premium
Sonderausführung "Schwetzingen" incl. Sonderadapter zur Adaption auf vorhande A+G-Bögen

LED-Bogenleuchte
[Ersatz für 1 x 50 W HSE Bogenleuchte;]

mit werksseitiger Reduzierung

Farbe RAL 7042 verkehrsgrau
IP 66
IK 10
10kV Stoßspannungsfestigkeit

CE, ENEC für Aktivkomponenten

Folgende Mindestanforderungen an das Produkt sind zu erfüllen:

Anschlussleistung (mittlere Systemleistung) 9W
Lumen: 1.567

inkl. Anschlusskabel für die vorgesehenen
Masthöhen, 2x1,5mm², Qualität H07RN-F,
vorkonfektioniert für Anschluss in Kabelübergangskasten

Mastanschluss: Bogen über Sonderadapter

Lichtfarbe warmweiß, 3.000K

mit elektronischem LED-Netzteil integriert,
komplett montiert

Nachregelung zur Erhaltung eines konstanten
Lichtstroms integriert; die mittlere Systemleistung ist
vom Bieter anzugeben

Leistungsreduzierung zur Nachtabsenkung integriert,
Ansteuerung autark

alle erforderlichen Befestigungsmaterialien sind in den
Preis einzukalkulieren

Garantieleistungen sind in separater Erklärung
anzugeben (gewünscht wird eine möglichst lange
Vollgarantie, d.h. kostenfreier Austausch bei Defekt)
Menge: 4,000 St

**11.6 Lieferung von LED-Bogenleuchten (klein)**
Lieferung von LED-Bogenleuchten (klein)

Hersteller / Fabrikat

TRS / Typ Axtheas 4103320030ME-Y16 premium
Sonderausführung "Schwetzingen" incl. Sonderadapter zur Adaption auf vorhande A+G-Bögen

LED-Bogenleuchte
[Ersatz für 1 x 70 W HSE Bogenleuchte;]

mit werksseitiger Reduzierung

Farbe RAL 7042 verkehrsgrau
IP 66
IK 10
10kV Stoßspannungsfestigkeit

CE, ENEC für Aktivkomponenten

Folgende Mindestanforderungen an das Produkt sind zu erfüllen:

Anschlussleistung (mittlere Systemleistung) 11W
Lumen: 1.829

inkl. Anschlusskabel für die vorgesehenen
Masthöhen, 2x1,5mm², Qualität H07RN-F,
vorkonfektioniert für Anschluss in Kabelübergangskasten

Mastanschluss: Bogen über Sonderadapter

Lichtfarbe warmweiß, 3.000K

mit elektronischem LED-Netzteil integriert,
komplett montiert

Nachregelung zur Erhaltung eines konstanten
Lichtstroms integriert; die mittlere Systemleistung ist
vom Bieter anzugeben

Leistungsreduzierung zur Nachtabsenkung integriert,
Ansteuerung autark

alle erforderlichen Befestigungsmaterialien sind in den
Preis einzukalkulieren

Garantieleistungen sind in separater Erklärung
anzugeben (gewünscht wird eine möglichst lange
Vollgarantie, d.h. kostenfreier Austausch bei Defekt)
Menge: 6,000 St

### Titel 12 Betriebsfertige Montage der LED-Bogenleuchten

*Hinweis*
Erschwernisse bei der Montage werden nicht gesondert vergütet, sondern sind in die entsprechenden Positionen einzupreisen

**12.1 Betriebsfertige Montage der Pos. 11.01**
Betriebsfertige Montage der LED-Bogenleuchten
inkl. neuer Zuleitungen und Anschluss im Klemm-/Kabelübergangskasten,
Ausrichtung jeder Leuchte auf die jeweilige Geometrie
von Straße / Weg, sowie einer Funktionsprüfung und
Abnahme der Leistung
Menge: 42,000 St

**12.2 Betriebsfertige Montage der Pos. 11.02**
Betriebsfertige Montage der LED-Bogenleuchten
inkl. neuer Zuleitungen und Anschluss im Klemm-/Kabelübergangskasten,
Ausrichtung jeder Leuchte auf die jeweilige Geometrie
von Straße / Weg, sowie einer Funktionsprüfung und
Abnahme der Leistung
Menge: 48,000 St

**12.3 Betriebsfertige Montage der Pos. 11.03**
Betriebsfertige Montage der LED-Bogenleuchten
inkl. neuer Zuleitungen und Anschluss im Klemm-/Kabelübergangskasten,
Ausrichtung jeder Leuchte auf die jeweilige Geometrie
von Straße / Weg, sowie einer Funktionsprüfung und
Abnahme der Leistung
Menge: 36,000 St

**12.4 Betriebsfertige Montage der Pos. 11.04**
Betriebsfertige Montage der LED-Bogenleuchten
inkl. neuer Zuleitungen und Anschluss im Klemm-/Kabelübergangskasten,
Ausrichtung jeder Leuchte auf die jeweilige Geometrie
von Straße / Weg, sowie einer Funktionsprüfung und
Abnahme der Leistung
Menge: 108,000 St

**12.5 Betriebsfertige Montage der Pos. 11.05**
Betriebsfertige Montage der LED-Bogenleuchten
inkl. neuer Zuleitungen und Anschluss im Klemm-/Kabelübergangskasten,
Ausrichtung jeder Leuchte auf die jeweilige Geometrie
von Straße / Weg, sowie einer Funktionsprüfung und
Abnahme der Leistung
Menge: 4,000 St

**12.6 Betriebsfertige Montage der Pos. 11.06**
Betriebsfertige Montage der LED-Bogenleuchten
inkl. neuer Zuleitungen und Anschluss im Klemm-/Kabelübergangskasten,
Ausrichtung jeder Leuchte auf die jeweilige Geometrie
von Straße / Weg, sowie einer Funktionsprüfung und
Abnahme der Leistung
Menge: 6,000 St

### Titel 13 Demontage der alten historisch anmutenden Leuchten

*Hinweis*
Mögliche Erschwernisse bei der Demontage wie
korrodierte Schrauben, etc. sind in die entsprechenden Positionen einzupreisen und werden nicht extra vergütet.

**13.1 Demontage vorhandener historisch anmutender Leuchten Mast**
Demontage von vorhandenen historisch anmutenden
Leuchten incl. Zuleitungskabel
bis zum Klemmkasten / Kabelübergangskasten,
inkl. Entsorgung der Altmaterialien mit amtlichem Entsorgungsnachweis für Leuchten und Lampen

LPH < 4m.auf Masten
Menge: 88,000 St

**13.2 Demontage vorhandener historisch anmutender Leuchten Wandausleger**
Demontage von vorhandenen historisch anmutenden
Leuchten incl. Zuleitungskabel
bis zum Klemmkasten / Kabelübergangskasten,
inkl. Entsorgung der Altmaterialien mit amtlichem Entsorgungsnachweis für Leuchten und Lampen

LPH < 3 m an Wandausleger
Menge: 23,000 St

**13.3 Demontage vorhandener historisch anmutender Leuchten Steinsockel**
Demontage von vorhandenen historisch anmutenden
Leuchten incl. Zuleitungskabel
bis zum Klemmkasten / Kabelübergangskasten,
inkl. Entsorgung der Altmaterialien mit amtlichem Entsorgungsnachweis für Leuchten und Lampen

LPH < 2 m auf Steinsockel
Menge: 11,000 St

### Titel 14 Lieferung von historisch anmutenden LED-Leuchten

*Hinweis*
Die Leuchte THL 231 des Herstellers Trapp wird
aus ortsbildgestalterischen Gründen und zur
Vereinfachung der Ersatzteilhaltung im Rahmen dieser Ausschreibung
vorgegeben, da im Zuge früherer Sanierungsmaßnahmen diese Leuchte
bereits installiert wurde. Die Leuchte Freudenberg stellt die kleinere
Bauform dieser Leuchte dar.

**14.1 Lieferung von historisch anmutenden LED-Leuchten Mast**
Hersteller / Fabrikat

Historisch anmutende LED-Laterne
mit Zopfbügel
[Ersatz für 1X50W HSE, Laterne;]

Hersteller: Trapp  Typ: THL-231-9
Ausführung ULR = 0

Sonderausstattung:
Diffusorplattensatz für Lightengine IV

Farbe DB 703;

Scheiben: klar incl. Bodenscheibe

Leuchte inkl. Anschlusskabel für die vorgesehenen Masthöhen,
3x1,5mm², Qualität H05VV-F, ggf. in
Leuchte angeschlossen; vorkonfektioniert für Anschluss
in Kabelübergangskasten; Netzspannung 220-240V

Folgende Mindestanforderungen an das Produkt sind zu erfüllen:

Schutzklasse II
Geräte- und Lampenraum IP54,
CE, ENEC

Anschlussleistung (mittlere Systemleistung) ca. 16,5W
Lumen: 2.205

Lichtfarbe warmweiß, max. 3000K

elektronischer LED-Treiber in Leuchte integriert,
des LED-Moduls

Überspannungsschutz Treiber  6 kV

Nachregelung zur Erhaltung eines konstanten
Lichtstroms integriert; die mittlere Systemleistung ist
vom Bieter anzugeben

Leistungsreduzierung zur Nachtabsenkung integriert,
Ansteuerung autark

asymmetrisch-strahlende Optik,

Leuchtendach aus Kupferblech

Mastanschluss: Aufsatz

Mastarretierschrauben aus rostfreiem Stahl, alle
erforderlichen Befestigungsmaterialien sind in den
Preis einzukalkulieren

LED-Module in Multilayerausführung /
Mehrfachüberlagerungsausführung

weitere Anforderungen:

LED-Modul sollte unabhängig vom Netzteil / Treiber /
EVG austauschbar sein, alle Komponenten müssen im Gehäuse sein

Die erwartete Lebensdauer incl. Ausfallrate bei einem Lichtstromrückgang auf max. 80 % ist anzugeben

Garantieleistungen, auch für den Kauf von Ersatzteilen
sind in separater Erklärung anzugeben (gewünscht wird
eine möglichst lange Vollgarantie, d.h. kostenfreier Austausch von Leuchten bei Defekt)

Die Bestromung sollte 750mA nicht überschreiten
Menge: 88,000 St

**14.2 Lieferung von historisch anmutenden LED-Leuchten Wandausleger große Leuchte**
Hersteller / Fabrikat

Historisch anmutende LED-Laterne
incl. Sonderadapter und Zopfsockel
[Ersatz für 1X98W HSE-I, Laterne;]

Hersteller: Trapp  Typ: THL-231-9
Ausführung ULR = 0

Sonderausstattung:
Diffusorplattensatz für Lightengine IV

Farbe DB 703;

Scheiben: klar incl. Bodenscheibe

Leuchte inkl. Anschlusskabel für die vorgesehenen Masthöhen,
3x1,5mm², Qualität H05VV -F, ggf. in
Leuchte angeschlossen; vorkonfektioniert für Anschluss
in Kabelübergangskasten; Netzspannung 220-240V

Folgende Mindestanforderungen an das Produkt sind zu erfüllen:

Schutzklasse II
Geräte- und Lampenraum IP54,
CE, ENEC

Anschlussleistung (mittlere Systemleistung) ca. 11W
Lumen: ca. 1.100

Lichtfarbe warmweiß, max. 3000K

elektronischer LED-Treiber in Leuchte integriert,
des LED-Moduls

Überspannungsschutz Treiber  6 kV

Nachregelung zur Erhaltung eines konstanten
Lichtstroms integriert; die mittlere Systemleistung ist
vom Bieter anzugeben

Leistungsreduzierung zur Nachtabsenkung integriert,
Ansteuerung autark

asymmetrisch-strahlende Optik,

Leuchtendach aus Kupferblech

Mastanschluss: Aufsatz

Mastarretierschrauben aus rostfreiem Stahl, alle
erforderlichen Befestigungsmaterialien sind in den
Preis einzukalkulieren

LED-Module in Multilayerausführung /
Mehrfachüberlagerungsausführung

weitere Anforderungen:

LED-Modul sollte unabhängig vom Netzteil / Treiber /
EVG austauschbar sein, alle Komponenten müssen im Gehäuse sein

Die erwartete Lebensdauer incl. Ausfallrate bei einem Lichtstromrückgang auf max. 80 % ist anzugeben.

Garantieleistungen, auch für den Kauf von Ersatzteilen
sind in separater Erklärung anzugeben (gewünscht wird
eine möglichst lange Vollgarantie, d.h. kostenfreier Austausch von Leuchten bei Defekt)

Die Bestromung sollte 750mA nicht überschreiten
Menge: 3,000 St

**14.3 Lieferung von historisch anmutenden LED-Leuchten Wandausleger**
Hersteller / Fabrikat

Historisch anmutende LED-Laterne
incl. Sonderadapter zur Montage auf vorhandenem Wandarm

[Ersatz für 1X50W HSE, Laterne;]

Hersteller: Trapp  Typ: THL-1215-9
Modell Freudenberg
Ausführung ULR = 0

Sonderausstattung:
Diffusorplattensatz für Lightengine VII

Farbe DB 703;

Scheiben: PMMA strukturiert

Leuchte inkl. Anschlusskabel für die vorgesehenen Masthöhen,
3x1,5mm², Qualität H05VV-F, ggf. in
Leuchte angeschlossen; vorkonfektioniert für Anschluss
in Kabelübergangskasten; Netzspannung 220-240V

Folgende Mindestanforderungen an das Produkt sind zu erfüllen:

Schutzklasse II
Geräte- und Lampenraum IP54,
CE für mind. Treiber und LED-Modul

Anschlussleistung (mittlere Systemleistung) ca. 11W
Lumen: ca. 1.100

Lichtfarbe warmweiß, max. 3000K

elektronischer LED-Treiber in Leuchte integriert,
des LED-Moduls

Überspannungsschutz Treiber  6 kV

Nachregelung zur Erhaltung eines konstanten
Lichtstroms integriert; die mittlere Systemleistung ist
vom Bieter anzugeben

Leistungsreduzierung zur Nachtabsenkung integriert,
Ansteuerung autark

asymmetrisch-strahlende Optik,
mit Abschattung nach hinten

Leuchtendach aus Alublech

Mastanschluss: Aufsatz

Mastarretierschrauben aus rostfreiem Stahl, alle
erforderlichen Befestigungsmaterialien sind in den
Preis einzukalkulieren

LED-Module in Multilayerausführung /
Mehrfachüberlagerungsausführung

weitere Anforderungen:

LED-Modul sollte unabhängig vom Netzteil / Treiber /
EVG austauschbar sein, alle Komponenten müssen
im Gehäuse sein

Die erwartete Lebensdauer incl. Ausfallrate bei einem Lichtstromrückgang auf max. 80 % ist anzugeben

Garantieleistungen, auch für den Kauf von Ersatzteilen
sind in separater Erklärung anzugeben (gewünscht wird
eine möglichst lange Vollgarantie, d.h. kostenfreier Austausch von Leuchten bei Defekt)

Die Bestromung sollte 750mA nicht überschreiten
Menge: 18,000 St

**14.4 Lieferung von historisch anmutenden LED-Leuchten Steinsockel**
Hersteller / Fabrikat

Historisch anmutende LED-Laterne
incl. Sonderadapter zur Montage auf
vorhandenem Steinsockel
[Ersatz für 1X50W HSE, Laterne;]

Hersteller: Trapp  Typ: THL-1215-9
Modell Freudenberg
Ausführung ULR = 0

Sonderausstattung:
Diffusorplattensatz für Lightengine VII

Farbe DB 703;

Scheiben: PMMA strukturiert

Leuchte inkl. Anschlusskabel für die vorgesehenen Masthöhen,
3x1,5mm², Qualität H05VV-F, ggf. in
Leuchte angeschlossen; vorkonfektioniert für Anschluss
in Kabelübergangskasten; Netzspannung 220-240V

Folgende Mindestanforderungen an das Produkt sind zu erfüllen:

Schutzklasse II
Geräte- und Lampenraum IP54,
CE für mind. Treiber und LED-Modul

Anschlussleistung (mittlere Systemleistung) ca. 11W
Lumen: ca. 1.100

Lichtfarbe warmweiß, max. 3000K

elektronischer LED-Treiber in Leuchte integriert,
des LED-Moduls

Überspannungsschutz Treiber  6 kV

Nachregelung zur Erhaltung eines konstanten
Lichtstroms integriert; die mittlere Systemleistung ist
vom Bieter anzugeben

Leistungsreduzierung zur Nachtabsenkung integriert,
Ansteuerung autark

rotationssymmetrisch-strahlende Optik,

Leuchtendach aus Alublech

Mastanschluss: Aufsatz

Mastarretierschrauben aus rostfreiem Stahl, alle
erforderlichen Befestigungsmaterialien sind in den
Preis einzukalkulieren

LED-Module in Multilayerausführung /
Mehrfachüberlagerungsausführung

weitere Anforderungen:

LED-Modul sollte unabhängig vom Netzteil / Treiber /
EVG austauschbar sein, alle Komponenten müssen
im Gehäuse sein

Die erwartete Lebensdauer incl. Ausfallrate bei einem Lichtstromrückgang auf max. 80 % ist anzugeben.

Garantieleistungen, auch für den Kauf von Ersatzteilen
sind in separater Erklärung anzugeben (gewünscht wird
eine möglichst lange Vollgarantie, d.h. kostenfreier Austausch von Leuchten bei Defekt)

Die Bestromung sollte 750mA nicht überschreiten
Menge: 11,000 St

**14.5 Lieferung von historisch anmutenden LED-Leuchten Wandausleger**
Hersteller / Fabrikat

Historisch anmutende LED-Laterne
zur Montage auf Trapp Wandarm TWF 1402
incl. Sonderadapter 40 auf 60 und Zopfsockel
[Ersatz für 1X50W HSE, Laterne;]

Hersteller: Trapp  Typ: THL-1215-9
Modell Freudenberg
Ausführung ULR = 0

Sonderausstattung:
Diffusorplattensatz für Lightengine VII

Farbe DB 703;

Scheiben: PMMA strukturiert

Leuchte inkl. Anschlusskabel für die vorgesehenen Masthöhen,
3x1,5mm², Qualität H05VV-F, ggf. in
Leuchte angeschlossen; vorkonfektioniert für Anschluss
in Kabelübergangskasten; Netzspannung 220-240V

Folgende Mindestanforderungen an das Produkt sind zu erfüllen:

Schutzklasse II
Geräte- und Lampenraum IP54,
CE für mind. Treiber und LED-Modul

Anschlussleistung (mittlere Systemleistung) ca. 11W
Lumen: ca. 1.100

Lichtfarbe warmweiß, max. 3000K

elektronischer LED-Treiber in Leuchte integriert,
des LED-Moduls

Überspannungsschutz Treiber  6 kV

Nachregelung zur Erhaltung eines konstanten
Lichtstroms integriert; die mittlere Systemleistung ist
vom Bieter anzugeben

Leistungsreduzierung zur Nachtabsenkung integriert,
Ansteuerung autark

asymmetrisch-strahlende Optik,
mit Abschattung nach hinten

Leuchtendach aus Alublech

Mastanschluss: Aufsatz

Mastarretierschrauben aus rostfreiem Stahl, alle
erforderlichen Befestigungsmaterialien sind in den
Preis einzukalkulieren

LED-Module in Multilayerausführung /
Mehrfachüberlagerungsausführung

weitere Anforderungen:

LED-Modul sollte unabhängig vom Netzteil / Treiber /
EVG austauschbar sein, alle Komponenten müssen
im Gehäuse sein

Die erwartete Lebensdauer incl. Ausfallrate bei einem Lichtstromrückgang auf max. 80 % ist anzugeben.

Garantieleistungen, auch für den Kauf von Ersatzteilen
sind in separater Erklärung anzugeben (gewünscht wird
eine möglichst lange Vollgarantie, d.h. kostenfreier Austausch von Leuchten bei Defekt)

Die Bestromung sollte 750mA nicht überschreiten
Menge: 2,000 St

**14.6 Lieferung von historisch anmutenden Wandauslegern**
Hersteller / Fabrikat

Historisch anmutende Wandausleger

Hersteller: Trapp  Typ: TWF 1402

Zopfmaß 40mm

Material: Aluguss

Farbe DB 703;
Menge: 2,000 St

### Titel 15 Betriebsfertige Montage der historisch anmutenden LED-Leuchten

*Hinweis*
Die historisch anmutenden LED-Leuchten werden auf vorhandene Masten, Wandarme und Steinsockel montiert. 2 Wandarme müssen neu montiert werden. Die erforderlichen Sonderadapter sind bereits in den Leuchtenpreisen eingepreist.

**15.1 Betriebsfertige Montage der Pos. 14.01**
Betriebsfertige Montage der historisch anmutenden LED-Leuchten inkl. neuer Zuleitungen und Anschluss im Klemm-/Kabelübergangskasten,
Ausrichtung jeder Leuchte auf die jeweilige Geometrie
von Straße / Weg, sowie einer Funktionsprüfung und
Abnahme der Leistung
Menge: 88,000 St

**15.2 Betriebsfertige Montage der Pos. 14.02**
Betriebsfertige Montage der historisch anmutenden LED-Leuchten inkl. neuer Zuleitungen und Anschluss im Klemm-/Kabelübergangskasten auf Wandarm
Ausrichtung jeder Leuchte auf die jeweilige Geometrie
von Straße / Weg, sowie einer Funktionsprüfung und
Abnahme der Leistung
Menge: 3,000 St

**15.3 Betriebsfertige Montage der Pos. 14.03**
Betriebsfertige Montage der historisch anmutenden LED-Leuchten inkl. neuer Zuleitungen und Anschluss im Klemm-/Kabelübergangskasten,
Ausrichtung jeder Leuchte auf die jeweilige Geometrie
von Straße / Weg, sowie einer Funktionsprüfung und
Abnahme der Leistung
Menge: 18,000 St

**15.4 Betriebsfertige Montage der Pos. 14.04**
Betriebsfertige Montage der historisch anmutenden LED-Leuchten inkl. neuer Zuleitungen und Anschluss im Klemm-/Kabelübergangskasten,
Ausrichtung jeder Leuchte auf die jeweilige Geometrie
von Straße / Weg, sowie einer Funktionsprüfung und
Abnahme der Leistung
Menge: 11,000 St

**15.5 Betriebsfertige Montage der Pos. 14.05**
Betriebsfertige Montage der historisch anmutenden LED-Leuchten inkl. neuer Zuleitungen und Anschluss im Klemm-/Kabelübergangskasten,
Ausrichtung jeder Leuchte auf die jeweilige Geometrie
von Straße / Weg, sowie einer Funktionsprüfung und
Abnahme der Leistung
Menge: 2,000 St

**15.6 Betriebsfertige Montage der Pos. 14.06**
Betriebsfertige Montage der historisch anmutenden
Wandarme
Menge: 2,000 St
